# Metallbauarbeiten, Römische Bäder
Angebotsaufforderung (GAEB DA XML 3.3, DA83)
Projekt: 2261028
Währung: EUR
Vergabeart: Offenes Verfahren
Eröffnung: 16.04.2026 08:00:00
Ende der Zuschlagsfrist: 20.05.2026
Abgabeort: Vergabestelle ; Stiftung Preußische Schlösser und Gärten Bln
Ausführungsbeginn: 01.06.2026
Ausführungsende: 28.05.2027
Erstellt mit: GXML Toolbox V3.3 R20220330, ORCA AVA 27 27.00.00, 13.03.2026

## Allgemeine Vorbemerkungen
Römische Bäder im Park Sanssouci
Sanierung Gesamtanlage (Maßnahme 2023-2028)

Allgemeine Vorbemerkungen zum Leistungsverzeichnis
0 Angaben zum Gebäude
1 Angaben zur Baustelle nach DIN 18299
2 Angaben zur Ausführung nach DIN 18299
3 Angaben zu Baudurchführung und Dokumentation

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine können unter folgender Adresse vereinbart werden:
über den Vergabemarktplatz Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wirde im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten, einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht- &Rettungswege sind während der gesamten Baumaßnahme freizuhalten

- Heißarbeiten sind grundsätzlich untersagt. Bei alternativlosem Bedarf sind die Arbeiten 1 KW vorher anzumelden und durch die BÜ freigeben zu lassen. Bei Heißarbeiten sind Handfeuerlöscher vorzuhalten und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Baumaßnahme soll in einem Zuge durchgeführt werden. Die voraussichtliche Dauer der Gesamtmaßnahme umfasst den Zeitraum 4. Quartal 2023 bis 4. Quartal 2028. Die Vertragslaufzeit des AN kann davon abweichen. Durch das Ineinandergreifen verschiedener Gewerke entstehende, unvermeidbare Arbeitsunterbrechungen werden nicht gesondert vergütet.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- Die Originalrechnung ist direkt an die SPSG zu senden, bzw. online an rechnung@spsg.de. Die Zahlungsfrist gilt ab dem Datum des Rechnungseingang bei der SPSG.
- 1 x Original ist an die Bauüberwachung zur Prüfung in Papierform zu senden.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Gewerkespezifische Vorbemerkungen
1 Allgemeines

1.1 Art und Umfang der Leistung:
Gegenstand dieser Ausschreibung sind Metallbauarbeiten der Glasdächer und Fenster-/Türelemente. Die Leistung umfasst die Werkplanung, Herstellung, Lieferung und die Montage.

Zusätzlicher Gegenstand dieser Ausschreibung sind die Verglasungsarbeiten.
Die Leistung umfasst die Lieferung, das Einsetzen und das Abdichten aller Glasscheiben und Ausfachungen sowie die Montage der dafür erforderlichen Rahmenprofile.

1.2 Qualitätssicherung
Gemäß der Bauprodukteverordnung muss für jedes nachfolgend beschriebene Bauprodukt, das von einer harmonisierten Norm erfasst ist oder das einer Europäisch Technischen Bewertung entspricht, eine Leistungserklärung, in Bezug auf dessen wesentliche Merkmale (Anhang ZA der harmonisierten Norm) vorliegen.
Alle für den Verwendungszweck im Mitgliedstaat geforderten wesentlichen Merkmale sind in der
Leistungserklärung anzugeben.
Weiterhin können nach Landesbauordnung die Bauprodukte zusätzlich mit einer Bestätigung ihrer Übereinstimmung mit den technischen Regeln, den allgemeinen bauaufsichtlichen Zulassungen, den allgemeinen bauaufsichtlichen Prüfzeugnissen oder den Zustimmungen im Einzelfall ausgestattet werden.

1.3 Für die Auftragsabwicklung gelten
VOB/B (Allgemeine Vertragsbedingungen für die Ausführung von Bauleistungen).
VOB/C (Allgemeine Technische Vertragsbedingungen für Bauleistungen).

1.4 Baumaße
Das Aufmaß ist vom AN grundsätzlich eigenverantwortlich am Bau zu nehmen.
Fordert der AG, dass die Konstruktionen schon zu einem Zeitpunkt zur Montage bereitstehen müssen, der ein vorheriges Aufmaß unmöglich macht, so sind unter Berücksichtigung der Bautoleranzen nach DIN die Fertigungsmaße mit dem AG zu vereinbaren.

1.5 Werk und Montageplanung
Vor Fertigungsbeginn hat der AN sämtliche für die Detailklärung, Prüfung und Herstellung erforderlichen Zeichnungen, Planungen, Nachweise, Details, etc. zu liefern.
Aus den Darstellungen müssen Konstruktion, Maße, Einbau, Befestigung und Bauanschlüsse der Bauteile sowie die Einbaufolge erkennbar sein (DIN 18360, Zif. 3.1.7). Grundsätzlich sind die Darstellungen in Zeichnungen, Maßstab mind. 1:50 zu liefern,
Fassadenschnitte im Maßstab 1:20/1:10/1:5/1:1 digital als PDF und DWG-Dateien. Auf Anfrage sind bis zu zwei gedruckte Ausführungen der Werkplanung zu übergeben.

1.6 Toleranzen
Aus dem RAL Leitfaden zur Montage: 2020-03, Ziffer 3.1.2, Nr. 15, Seite 37 sind projektspezifische Toleranzen zur Montage festzulegen.

2 Profile, Material

2.1 Stahl
Stahlteile (Anker-, Unterkonstruktionen, geschweißte Konstruktionen, etc.) sind in feuerverzinkter Ausführung vorzusehen. Stahlbleche sind verzinkt auszuführen.
Die Nachbesserung von Fehlstellen, Beschädigungen sowie das Nacharbeiten von etwaigen Schweißstellen hat entsprechend DIN EN ISO 1461 zu erfolgen.

2.2 Edelstahl
Verankerungselemente und -mittel, die einem Korrosionsangriff ausgesetzt und für Wartungen nicht zugänglich sind, z. B. Befestigungs- und Verankerungskonstruktionen von vorgehängten Fassaden (Kaltfassaden) sowie alle Verbindungsteile sind grundsätzlich aus rostfreiem Edelstahl herzustellen.
Als Verankerungs-, Verbindungs- und Befestigungselemente dürfen, ohne besonderen
Korrosionsschutznachweis gemäß DIN 18516-1, nur nichtrostende Stähle bzw. Stähle gemäß der allgemeinen bauaufsichtlichen Zulassung "Z-30.3-6" vom 05.März 2018 der Informationsstelle Edelstahl Rostfrei, verwendent werden.
Weiterhin ist sicherzustellen, dass unter Spannung stehende Bauteile, besonders wenn sie legiert sind, in uneingeschränkter Festigkeit zu keiner Spannungskorrosion oder anderweitiger interkristalliner oder auch anderweitig wirksam werdender Zersetzung im Alterungsprozess neigen.

2.3 Zusammenbau unterschiedlicher Werkstoffe
Beim Zusammenbau unterschiedlicher Werkstoffe muss gewährleistet sein, dass keine Kontaktkorrosion und keine andere ungünstige Beeinflussung entstehen können. Es sind Zwischenlagen aus Kunststofffolie oder dgl. vorzusehen.

2.4 Profilverbindungen
Eckverbinder müssen in ihrem Querschnitt den inneren Profilkonturen entsprechen. Bei den Gehrungen ist auf eine einwandfreie Verklebung der Gehrungsfläche zu achten.
Auch an den T-Stößen ist das Einsickern von Wasser in die Konstruktion - durch entsprechende Füllstücke mit dauerelastischer Abdichtung - zu verhindern.
Bei wärmegedämmten Profilen muss die Dämmwirkung auch im Eck- und T-Verbinderbereich voll erhaltenbleiben.

2.5 Flügeldichtungen
Die Dichtungen müssen auswechselbar sein.
Für Dreh-, Drehkipp- und Stulp-Fenster ist eine Mitteldichtung vorgeschrieben.

2.6 Entwässerung der Konstruktion
Falze und Profilnuten, in die Niederschlag und Kondenswasser eindringen können, müssen nach außen entwässert werden. Sichtbare Entwässerungsschlitze sind mit Kappen abzudecken.

2.7 Entwässerung, Dampfdruckausgleichsöffnungen Entwässerung:
Gemäß DIN 18055 muss sichergestellt sein, dass in die Rahmenkonstruktion eingedrungenes Wasser unmittelbar und kontrolliert abgeführt wird, um Schäden am Fenster und am Baukörper zu vermeiden. Die Entwässerungsöffnungen zur Außenseite sollen einen Mindestquerschnitt von 5x20 mm haben. Der Abstand der Öffnungen untereinander soll bei diesem Mindestquerschnitt nicht mehr als 600 mm betragen.

3 Beschläge

3.1 Beschläge Fenster
Sind nicht systemgebundene Beschlagteile vorgesehen, müssen diese unter Beachtung der gültigen DIN-Normen ausgewählt werden.
Die für die jeweilige Öffnungsart einzusetzenden Beschläge in ihrer Grundausstattung sind unter Berücksichtigung der Lastannahmen/Gewichte/Größen und der zu erreichenden Öffnungsweite nach den Bemessungstabellen des System-Herstellers einzusetzen. Alle Beschlagteile sind aus nichtrostenden Materialien herzustellen und müssen justierbar sein. Inkl. der erforderliche Zusatzteile wie zusätzliche Verriegelungen, Scherenbefestigungen, Eigenanschlag und Bänder.

3.2 Beschläge Türen
Für die jeweiligen Anforderungen der Türen, sind die einzusetzenden Türbänder und Beschläge in ihrer Grundausstattung in den Leistungspositionen beschrieben.
Die Ausführung und die Anordnung der Türbänder ist unter Berücksichtigung der Lastannahmen nach den Bemessungstabellen des System-Herstellers vorzusehen.
Die Stulpbleche der einzusetzenden Schlösser und die Schließbleche müssen aus Edelstahl bestehen.

Zubehörteile wie Zylinder-Rosetten, Drückerstifte, Dichtstücke, Befestigungszubehör und
Fußpunktabdichtungen werden in den folgenden Beschreibungen nicht besonders erwähnt; diese Zubehörteile sind jedoch in jedem Fall mitzuliefern.

4 Antriebe

Das maximal zulässige Flügelgewicht ist abhängig von der Türflügelbreite (siehe Unterlagen des Systemgebers). Unabhängig von Türflügelgewicht und Türflügelbreite ist bei Verwendung von Drehtürantrieben ein zusätzliches Türband direkt unter dem oberen Türband anzubringen um die auftretenden Kräfte abzutragen.

allgemeine Hinweise:
Die Elektroverkabelung muss nach Kabelplan des Herstellers der Antriebe erfolgen.
Der bauseitige Anschluss (Abzweigdose) des Antriebes erfolgt durch eine Elektrofirma.
Die Inbetriebnahme erfolgt durch den AN mit einem gültigen Sachkundenachweis der Herstellers der Antriebe.

Folgende Prüfungen müssen durchgeführt werden:
- Abnahmeprüfung vor der ersten Inbetriebname
- Prüfung des fachgerechten Einbaus aller Komponenten, des einwandfreien Funktionsverhaltens und der Installation wirksamer Schutzmaßnahmen.

5 Verglasung

Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.

5.1 U-Werte
Wärmegedämmte Oberlichtkonstruktionen (thermisch entkoppelte Rahmenkonstruktionen mit Isolierverglasung) mit einem Wärmedurchgangskoeffizienten von Uw = 1,9 W/(m²K); der Wärmedurchgangskoeffizient für die jeweiligen Oberlichtkonstruktionen ist vom Hersteller nachzuweisen (Anforderung gemäß GEG für niedrigtemperierte Räume).
Es kann davon ausgegangen werden, dass zur Einhaltung der Vorgaben an den Wärmedurchgangskoeffizienten Zweifach-Isolierverglasungen ausreichend sind.

5.2 Sonnenschutz
Es ist für die Glasdächer eine Sonnenschutzverglasung zu berücksichtigen. Der g-Wert der Verglasung sollte hierbei g ≤ 0,3 betragen. Eine entsprechende Bemusterung ist durchzuführen.
Fenster- und Türelemente benötigen im vorliegenden Fall keinen Sonnenschutz.

6 Ausfachungen

Die in der nachfolgenden Beschreibung der Paneele gemachten Angaben zu den einzusetzenden Werkstoffen und deren Querschnitt sind formale Mindestanforderungen. Sofern Angaben zum Wärmeschutz, Schallschutz, Brandschutz und zur Angriffs- und Durchschusshemmung vorliegen, sind geltende DIN-Normen sind zu berücksichtigen.
Da es sich um ein denkmalgeschütztes Bestandsgebäude handelt, ist eine Abweichung von DIN-Regelungen ggf. in Betracht zu ziehen, Einzelheiten sind mit der Bauüberwachung und dem Auftraggeber abzustimmen.

Der Dämmkern der Paneele ist in jedem Fall in druckfester Ausführung und/oder mit einem druckfesten Einleimer auszuführen. Die anwendungsbezogenen Anforderungen an die Wärmedämmstoffe und die entsprechende DIN EN des Bezeichnungsschlüssels sind gemäß der DIN V 4108-10 auszuwählen. Die Klassifizierung des Brandverhaltens und die Eingruppierung erfolgt nach der DIN EN 13501, bei Schäumen ist die Klasse E zu berücksichtigen, bei Mineralwolle Klasse A1. Kommt als Dämmkern Mineralwolle zur
Ausführung, so ist diese in stehender Faser und mit zusätzlicher mechanischer Sicherung gegen Absacken zu verarbeiten.

Die beschriebenen Paneele müssen nach den allgemein anerkannten Regeln der Technik
dampfdiffusionsdicht ausgebildet sein. Durch konstruktive Maßnahmen muss verhindert werden, dass eine Durchfeuchtung sowie eine mechanische Zerstörung des Dämmstoffes eintritt.

7 Montage

7.1 Einbau der Elemente
Die Verankerungen der Elemente sind so auszuführen, dass alle aus horizontaler und vertikaler Richtung auftretenden Kräfte und Lasten kraftschlüssig und mit den vorgeschriebenen Sicherheitsreserven auf den Baukörper übertragen werden.
Bewegungen des Baukörpers und Dehnungen der Elemente müssen aufgenommen werden, ohne dass hieraus Belastungen auf die Konstruktion übertragen werden.
Alle zur Montage erforderlichen Befestigungsmittel sind in die Einheitspreise mit einzukalkulieren. Befestigungs- und Verbindungsmittel - wie Schrauben, Bolzen und Dübel müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise
einzukalkulieren.
Die Anschlüsse müssen den bauphysikalischen Anforderungen gerecht werden. Das heißt, Anforderungen aus Wärmeschutz, Feuchteschutz, Schallschutz und Fugenbewegung sind zu berücksichtigen.
Beim Einbau ist die denkmalgeschützte Bausubstanz pfleglich zu behandeln, Befestigungen in bemalte Bauteile oder Natursteinelemente sind zu vermeiden und zwingend mit der Bauüberwachung abzustimmen.

7.2 Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie, unter Berücksichtigung der zulässigen Dehnungsbewegungen der Bauteile, nicht von den Haftflächen abreißt.
Bei Abdichtung der Bauteile zum Baukörper mit Bauabdichtungsfolien ist die Auswahl nach deren Eigenschaften, geringe bzw. hohe Dampfdurchlässigkeit, entsprechend den jeweiligen Anforderungen vorzunehmen. Wird die Bauabdichtungsfolie verklebt, so müssen die Klebeflächen frei von Verunreinigungen und Fremdstoffen sein. Die Angaben des Herstellers sind zu beachten.

7.3 Feuchtigkeitsschutz
Bei der Wärmedämmung eines Bauteils ist stets darauf zu achten, dass die dampfdichten Materialien auf der warmen Seite und die dampfdurchlässigen auf der kalten Seite angebracht werden. Baukörperanschlüsse sind fachgerecht abzudichten.
Die Abdichtung der Fenster-, Tür- und Fassadenelemente zum Baukörper ist mit Bauabdichtungsfolien bzw. abgekanteten Blechprofilen einschl. geeigneter dauerelastischer Versiegelungen inkl. Kompriband zu angrenzenden Bauteilen herzustellen.
Lage und Anordnung von Dampfsperren und Folien müssen wärme- und feuchtetechnischen Erfordernissen entsprechen.
Alle Flächen der Fassade müssen so entkoppelt, gedämmt und abgedichtet werden, dass an keiner Stelle (Flächen, Ecken, Randbereiche, Deckenbereiche und Fußpunkte etc.) unzulässiges Tau- bzw. Kondensatwasser anfällt.

8 Farben und Oberflächen

8.1 Oberflächenbehandlung, Farb-Beschichtung (Pulver)
Die Beschichtung der Profile und Bleche muss mit GSB International und/oder QUALICOAT gütegesicherten Pulver auf Polyesterbasis in einer Schichtdicke von mindestens 50 µm / bzw. nach Vorgaben des Nasslackherstellers, erfolgen.

8.2 Farbbestimmung Metallbauarbeiten
Farbton außen: NCS nach Wahl des AG
Farbton innen: NCS nach Wahl des AG
Farbtöne sind in Abstimmung mit dem AG zu bemustern.

9 Zugrunde gelegte Systeme

Der Ausschreibung werden Konstruktionsbeschreibungen bestimmter Leitsysteme zugrunde gelegt. Werden andere Produkte oder Systeme als die im Leistungsverzeichnis vorgegebenen angeboten, so muss der AN mit Angebotsabgabe deren Gleichwertigkeit durch entsprechende Nachweise wie Prüfzeugnisse, Zeichnungen, statische Berechnungen oder Muster belegen. Aus diesen Unterlagen müssen alle zur Beurteilung der Konstruktion notwendigen Einzelheiten, wie z. B. Abmessungen der Profile, Anschlüsse an das Bauwerk, Ausbildung der Wärmedämmung usw. klar hervorgehen. Ist die Gleichwertigkeit nicht mit dem Angebot belegt, kann das Angebot des Bieters ausgeschlossen werden.

## Anlagen zum LV
Der Ausschreibung liegen folgende Unterlagen und Pläne als Vorabzug bei

Zeichnungen

Grundrisse:  Gesamtanlage EG 1:100
  Gesamtanlage OG 1:100
  Gesamtanlage DG 1:100
  Gesamtanlage Dach 1:100

Schnitte:  Gesamtanlage AA_CC 1:100
  Gesamtanlage EE_FF 1:100
  Gesamtanlage GG_HH 1:100
  Gesamtanlage II_JJ 1:100

Ansichten:  Gesamtanlage Nord & Süd 1:100
  Gesamtanlage Ost & West 1:100

Sonstige Anlagen

a01 Angaben zur Baustelle
a02 Baustelleneinrichtungsplan
a03 Zufahrtsplan
Fotodokumentation

Details

Therme
TH 401_Glasfassade Vorhalle
TH 402_Fenster Atrium
TH 504_Innentür Flur/Remise

TH 601_Glasdach Impluvium
TH 602_Oberlicht Caldarium
TH 603a_ Oberlicht Billardzimmer
TH 603b_ Oberlicht Billardzimmer

Elektro : ROE APL Prinzipsschema Türanlage_250825 GÄTH

## Termine
Der Auftragnehmer muss damit kalkulieren, dass dem Baufortschritt entsprechend die nachfolgend beschriebene Leistung in einzelnen Teilleistungen zu erbringen ist. Es besteht kein Anspruch auf Erstattung evtl. entstehender zusätzlicher Anfahrtswege.

Stand Bauzeitenplan vom 23.02.2026

Oberlicht Caldarium
Aufmaß, Werkplanung, Freigabe, Fertigung  06-10 /2026
Montage  10-11 /2026

Oberlicht Impluvium
Aufmaß, Werkplanung, Freigabe, Fertigung  06-10 /2026
Montage  10-11 /2026

Oberlicht Billardzimmer
Aufmaß, Werkplanung, Freigabe, Fertigung  06-10 /2026
Montage  10-11 /2026

Glasfassade Vorhalle
Aufmaß - Montage  06-10 /2026

Fenster Atrium
Aufmaß - Montage  06-10 /2026

Glastür Remise
Aufmaß - Montage Rahmen  10/2026-01/2027
Endmontage Glas & Automatik  05 /2027

## 33 Metallbau: Glasdächer & Stahlfassaden

### Titel 33 Metallbau: Glasdächer & Stahlfassaden

#### Titel 33.1 Baustelleneinrichtung

**33.1.1 Baustelleneinrichtung**
*** Pauschalposition
Baustelleneinrichtung für den eigenen Bedarf für die Durchführung sämtlicher Leistungen, welche in den Folgepositionen beschrieben werden.
Vorhaltezeit inklusive, wird nicht gesondert abgerechnet.
Die Baustelleneinrichtung wird nur einmalig abgerechnet, eine Zulage für Arbeitsunterbrechungen erfolgt in der Folgeposition.

Folgende Leistungen sind mindestens einzukalkulieren (kein Anspruch auf Vollständigkeit):

-Baustellenbeleuchtung für den eigenen Bedarf
-Maschinen, Geräte, Werkzeuge
-Leitern und Bockrüstung o.ä. für hinreichend erreichbare Arbeitsbereiche (bis 4,00 m)
-Einrichtungen für den Materialtransport für den
eigenen Leistungsumfang (z.B. Schrägaufzug, Kleinkran, Seilwinde etc., Aufstellflächen hierfür sind mit der Bauleitung
abzustimmen)
-Persönliche Schutzausrüstung für eigene Bedienstete
-temporäre Abdeckung /Witterungsschutz während der Bauphase Oberlicht mit geeigneten Planen und Montagehilfen.

Mobilkran für Stahlkonstuktion separat beschrieben!

Aufstellmöglichkeiten für Lager- und Aufenthaltscontainer sind auf dem Grundstück gegeben (Untergrund Schotter). Es stehen nicht überdachte Lagerflächen zur Verfügung.

Folgende Leistungen der Baustelleneinrichtung werden
bauseits gestellt und sind daher NICHT in den
Pauschalpreis einzurechnen:

- Freimachen des Baugeländes
- Baustraßen, Bauwege
- Bau-WC
- Baustrom, Bauwasser
- Mannschaftscontainer 1 Stk.
- Schwarz-Weiß-Container
- Besprechungscontainer
- Gerüste inkl. Fangrüstungen außerhalb und innerhalb von Gebäuden einschl. Geländer, ausgenommen sind über Leitern hinreichend erreichbare Arbeitsbereiche

Bei Stellung von firmeneigenen Personalcontainern mit Stromanschluss ist der Strombedarf zuvor mit der Bauüberwachung abzustimmen.
Menge: 1,000 psch

**33.1.2 Arbeitsabschnitte**
Verrechnungspauschale für Aufteilung der Montageleistung in Arbeitsschritte mit längeren Unterbrechungen.
Als Ergänzung zur Baustelleneinrichtung.
Abrechnung ab Leistungsunterbrechungen  > 3 Wochen

Annahme der Abschnitte:
1. Grundkonstruktion und Bauteilanschlüsse
2. Abdichtungen, Dämmelemente, untere Attikaebene
3. Glasfelder und obere Attikaebene
Menge: 3,000 St

**33.1.3 Mobilkran Einsatz**
Einsatz eines Mobilkranes inklusive Aufbau, Abbau, An- und Abfahrt.

Mobilkraneinsatz zur Montage und Transport der Bauteile auf dem Baustellengelände/zum Einbauort. Die Kraneinsätze sind so zu planen, dass mehrere Elemente gleichzeitig installiert werden können.
Ansatz zur Abrechnung:
1x Tragkonstruktionen Dächer
1x Tragkonstruktionen Fassade
1x Gläser Dach und Fassade

Lastannahmen Oberlichter:
Billardzimmer 1 St  Tragkonstruktion  ca 130kg
  6x Glas  je ca 50kg

Impluvium  2 St  Tragkonstruktion  je ca 500kg
  8x Glas  je ca 230kg

Caldarium  3 St Tragkonstruktion je ca 140kg
  6x Glas Dreieck  je ca 36kg
  6x Glas Rechteck  je ca 74kg

Hinweis:
Das Oberlicht Impluvium liegt im Zentrum des Thermengebäudes. Der Abstand des Firstes zur Aussenkante Mauerwerk beträgt etwa 9 m.
Höhe Montageort über Gelände: ca. 6,50 m
Attikahöhe über Gelände: ca. 6,50 m
Die Entfernung zwischen vorgesehenem Kranstellplatz und Montageort beträgt ca. 20 m.

Die Thermen sind mit einem Wetterschutzdach gesichert. Für die Einbringung der Stahlkonstruktion müssen bauseits Öffnungen im WSD erstellt werden. Abstimmung mit Gerüstbau erforderlich.
Höhe Wetterschutzdach über Gelände: ca. 10 m

Die Abrechnung der Kraneinsätze erfolgt nach Einsatztagen auf der Baustelle.
Menge: 3,000 d

**33.1.4 Lastverteilung für Mobilkran**
Untergrund mit Stahlplatten 2000x1000x15 mm belegen für zusätzliche Lastverteilung in der Aufstellfläche des Mobilkrans. Liefern und Rückbau, Material bleibt im Besitz des AN.
Ausführungsort:  Nordseite Therme
Menge: 16,000 m²

#### Titel 33.2 Glasdächer

*Hinweis: Technische Maßgaben Glasdächer*
Konstruktionssystem:
Der Ausschreibung Glasdächer liegen die Konstruktionsmerkmale von RAICO THERM+ S-I, Stahl Glasdach als Leitprodukt zugrunde. Für die Angebotsabgabe sind auch andere Produkte und Systeme zulässig. Die Profil-, Zubehör-, Dichtungs- und Beschlagauswahl muss nach den gültigen Unterlagen des jeweiligen angebotenen System-Herstellers erfolgen.
Produktvorschläge müssen alle aufgeführten Eigenschaften in technischer und gestalterischer Hinsicht erfüllen. Die Einstufung der Gleichwertigkeit obliegt dem Auftraggeber.

Konstruktionsmerkmale:
Pfosten-/ Riegel-Aufsatzkonstruktion für handelsübliche Stahl-Tragprofile ab 50 mm Profilbreite.
Die Fassade wird als Schräg- oder Dachverglasung mit mindestens 2° Neigung ausgeführt.
Weitere Produkteigenschaften, Verglasungsmöglichkeiten, Sonderbauteile etc. entsprechend den Beschreibungen unter gewerkespezifische Vorbemerkungen.

Die Angaben der formalen Profilabmessungen (Bautiefen und Ansichtsbreiten von außen) und der Konstruktionsmerkmale sind zu berücksichtigen.

Wahlweise stehen für Aufsatzprofile mit integrierten Schraubkanal 2 Varianten von o.g. Hersteller zur Verfügung, hier wird VAR 1 mit Option 1 gewählt.

Variante 1: Grundprofil aufgeschweißt:
Die Grundprofile (Aufsatzprofile) aus Stahl oder Edelstahl mit Kern aus Aluminium werden in einem konstruktiven Abstand von 3 mm zur Profiloberfläche auf den Tragprofilen punktuell, im Abstand von 250 mm, bzw. nach statischer Erfordernis, verschweißt.
Dadurch wird eine optimale und einfache Korrosionsschutzbehandlung der Tragprofile, der Aufsatzprofile und der verbindenden Schweißpunkte ermöglicht.

Die Grundprofile besitzen einen durchgehenden Schraubkanal aus Aluminium um die Befestigung der Pressleisten an jeder beliebigen Stelle sicherzustellen.

Option 1:
Stahlprofile mit Nasslack- Beschichtung bzw. Anstrich - Ausführung mit aufgeschweißtem Edelstahl Grundprofil

Zur Lastabtragung der Füllungen sind die entsprechenden Grundprofile bzw. Gundprofiladapter und Glasauflager gemäß Verarbeitungshinweise des Systemgebers zu verwenden.

Die "Hutdichtungen" des Fassadensystem sind gemäß Verarbeitunghinweise des Systemgebers durchlaufend auszuführen, eine Unterbrechung im Bereich der Glasauflager ist nicht zulässig.

Glasauflage / T-Verbindungen "geschweißt":

Die "Hutdichtungen" des Fassadensystems sind bei Glasauflage mit Anschweißflach mit Stanzwerkeug des Systemgebers zu bearbeiten und abzudichten, die Verarbeitungshinweise des Systemgebers sind zu berücksichtigen.

Geschweißte T-Verbindungen (Riegelanschluss an Pfostenprofil) sind unter Beachtung des statischen Nachweißes zulässig. Der statische Nachweis der Konstruktion ist vor Fertigungsbeginn vom Auftragnehmer zu erstellen und dem Auftraggeber zu übergeben.
 Die Kosten für Erstellung der statischen Nachweise sind in die Werkplanung einzurechnen. Die Prüfung erfolgt bauseitig.

Baustellenschweißungen sind nicht zulässig!

##### Titel 33.2.1 Oberlicht Billardzimmer

*Hinweis: Therme Billardzimmer Oberlicht*
Das Oberlicht im Billardzimmer ist im Zuge der Dachsanierung zu erneuern.
Das Oberlicht liegt als "Satteldach" Konstruktion über einem rechteckigen Lichtschacht, der durch das Gewerk Zimmermann erneuert wird. Der Rückbau des Bestandsdaches erfolgt bauseitig.

Glaskonstruktion nur auf den Dachflächen, das Giebelfeld ist nicht Teil des Oberlichts und wird mit  Holzkonstruktion und Blechen geschlossen.

Die Wiederherstellung der raumseitigen Leibungsbekleidung erfolgt durch das Gewerk Tischler.

Bild : Oberlicht Billardzimmer von Aussen
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
Bild : Oberlicht Billardzimmer von Innen
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
**33.2.1.1 Werkplanung Oberlicht, Billardzimmer**
*** Pauschalposition
Herstellen einer Werk- und Montageplanung nach örtlichem Aufmaß mit entsprechender Planung aller erforderlichen Bauanschlusspunkte, Verbindungen, Randabdeckungen, Glaseigenschaften.
Zeichnerische Darstellung im Maßstab 1:20 bis 1:2.
Einschließlich Erstellen eines prüffähigen statischen Nachweises, Prüfingenieur ist bauseits beauftragt.

Für ein festes Stahl-Glas Oberlicht als Satteldachkonstuktion mit ca 10° Dachneigung, thermisch entkoppelt, Gläser mit Anforderungen an den Wärmeschutz, Sonnenschutz und Durchsturzsicherheit.

Stahlkonstruktion bestehend aus einem umlaufenden Tragrahmen als Rechteckprofil, einem First als T-Profil  und Sparren als T-Profil, sowie den entsprechenden Glasfeldern und Deckleisten. Der Anschluss an angrenzenden Bauteile und deren Einfassung ist Bestandteil der Werkplanung.

Oberlicht:  Grundfläche ca 2,4m x 2,02m
  zzgl Einfassung

Bereich:  Therme Billardzimmer
  Detail: TH603a & TH603b
Menge: 1,000 psch

**33.2.1.2 Tragkonstruktion Oberlicht, Billardzimmer**
*** Pauschalposition
Liefern und einbauen einer Stahlkonstruktion für das Oberlicht Billardzimmer gemäß Detail TH603, inklusive aller erforderlichen Befestigungsmittel:

Thermisch entkoppeltes, umlaufendes Rechteckprofil als Tragrahmen, Montage der Pfetten mit Stahl-Winkeln an bauseitige Holzkonstruktion. Sparren und First als T-Profile am Rahmen angeschweißt.

Rechteckprofil :  60x100mm;  Stärke = 3mm
Pfette:  2St x Länge je ca 2,40m;
Randsparren: 4St x Länge je ca 1,03m; Neigung ca 10°

T-Profil:  60x90mm;Stärke = 8mm
First:  1St x Länge ca 2,40m
Sparren:  4St x Länge je ca 1,03m; Neigung ca 10°

Aufdopplung Flansch am First, aufgeschweißen eines Passstücks mit Grat und Dachneigung  für den Verglasungsabschluss am First gem Herstellerangaben.
Firstaufdopplung: 1St Länge ca 2,40m

Oberfläche:  alle Teile sind einheitlich verzinkt  und pulverbeschichtet zu liefern
Farbton:  nach NCS, hellgrau
  Bemusterung erforderlich!

Schweißverbindungen:
Ausführung nach DIN EN ISO 5817:2014-06 mit erhöhter Anforderung an Sichtqualität (Bewertungsgruppe B)

Richtfabrikat : Raico Therm + S-I
  oder gleichwertig

angebotenes Produkt '....................'

Bereich:  TH Billardzimmer, Oberlicht
Menge: 1,000 psch

**33.2.1.3 Verglasung Oberlicht, Billardzimmer**
*** Pauschalposition
Bemustern, liefern und einbauen von Dachverglasungen mit Anforderung an Wärmedurchgang, Durchbruchschutz und Sonnenschutz  für Oberlicht Billardzimmer gemäß Detail TH603. Glasflächen sind nicht begehbar, Durchbruchschutz erforderlich aufgrund Überkopfverglasung und Wartungsbegehung im Dachbereich.

Glasfläche als Satteldach, 2 Seiten jeweils bestehend aus 3 symmetrischen festverglasten Feldern

Festes Glasfeld  6St x je ca 0,78m x 1,03m
Isolierverglasung obere Glasscheibe 6 mm ESG
  SZR 16mm
  untere VSG-Scheibe aus 2 x 4 mm ESG
Sonnenschutz g-Wert ≤ 0,3
Steg:  schwarz
U Wert:  ≤ 1,9 W/m²
Gewicht:  Annahme ca. 60 kg/m²
  (Einzelgewicht Glasfeld ca. 49 kg)

Bemusterung der Gläser mit Sonnenschutz ist erforderlich und einzukalkulieren, inklusive Vorlage von 3 Musterstücken.
Der Wärmedurchgangskoeffizient ist vom Hersteller nachzuweisen unter Einhaltung der Anforderungen gemäß GEG für niedrigtemperierte Räume.
Statische Nachweise zum gewählten Glasaufbau sind unter Berücksichtigung der Einbaulage, Lagerung, auf sie wirkende Maximalbelastungen zu führen.

Montage inklusive aller erforderlichen Befestigungsmittel, sowie Deck- & Pressleisten passend zum Profilsystem.
Inklusive aller Zuschnitte und Anpassungen.

Traufpunkt:  2St x Länge je ca 2,40m
  (56/15)
First:  1St x Länge ca 2,40m,
  (76/15)
Sparren:  8St x Länge je ca 1,03m; Neigung ca 10°
  (56/15)

Oberfläche:  alle Teile sind einheitlich verzinkt  und pulverbeschichtet zu liefern
Farbton:  wie vorher, Tragkonstruktion OL
Menge: 1,000 psch

**33.2.1.4 Anschluss Oberlicht, Fugen und Dichtung**
Liefern und Herstellen eines fachgerechten Anschlusses des Oberlichts an die Holzkonstruktion mit OSB-Bekleidung, Wind- , Regen- und Dampfdicht mit geeigneten Systemanschlussfolien und Fugendichtbändern.

Anschlussfugen mit quellendem Fugendichtband bis 20mm ausfüllen.
Innen Dampfdichten Anschluss mit Systemklebebändern an OSB herstellen.
Aussen Wind- und Regendichten Anschluss mit entsprechenden Systemfolien auf der Attika herstellen.
Die Anschlüsse sind so auszuführen, dass die Dichtigkeit auch bei Beschädigung der Abdeckung gewährleistet ist

Abrechnung nach lfm Aussenkante Dachrand
Menge: 11,000 lfdm

**33.2.1.5 untere Blecheinfassung, Billardzimmer**
Liefern und herstellen der unteren Abwässerungsebene am Anschlusspunkt Oberlicht /Attika.
Bestehend aus Halteblechen, Attikablech

Attikablech:  Material Titanzinkblech, walzblank 0,7mm
  Abwicklung bis 350mm
  2-fach gekantet
Ansichtsbreite: ca 100mm

An den Stößen der Verblechungen ist die Dehnmöglichkeit der Einzelstücke sicherzustellen. Inklusive Ausführung der Verbindung mit Einhangfalzen.
Inklusive aller erforderlichen Haltebleche, Haften und Befestigungsmittel.
Inklusive anpassen der Abdeckungen an den Graten (First) und Eckausbildungen.

Abrechnung nach lfm Aussenkante Dachrand
Menge: 11,000 lfdm

**33.2.1.6 Dämmung Dachrand, Billardzimmer**
liefern und einbauen einer Dämmlage zur Reduzierung der Wärmebrücke (Stahlprofil) und als Höhenausgleich für den Anschluss der oberen Blechabdeckung in der Glasebene (Pressleiste)

Dämmung:  PUR ca 40mm x 210mm

Inklusive aller Zuschnitte, Befestigungsmittel und Anpassungen an den Graten (First) und an den Ecken.

Abrechnung nach lfm Aussenkante Dachrand
Menge: 11,000 lfdm

**33.2.1.7 obere Blecheinfassung, Billardzimmer**
Liefern und herstellen der oberen Randeinfassung Attika / Oberlicht, bestehend aus Halteblechen, Attikablech

Attikablech:  Material Titanzinkblech, walzblank 0,7mm
  Abwicklung bis 350mm
  2-fach gekantet
  in Pressleiste Glasdach mit eingearbeitet
Ansichtsbreite: ca 70mm

An den Stößen der Verblechungen ist die Dehnmöglichkeit der Einzelstücke sicherzustellen. Inklusive Ausführung der Verbindung mit Einhangfalzen.
Inklusive aller erforderlichen Haltebleche, Haften und Befestigungsmittel.
Inklusive einbinden der Bleche in die Pressleiste des Oberlichts.
Inklusive anpassen der Abdeckungen an den Graten (First) und Eckausbildungen.

Abrechnung nach lfm Aussenkante Dachrand
Menge: 11,000 lfdm

**33.2.1.8 Lochblech**
Liefern und einbauen eines Lochblechs zur Belüftung und Insektenschutz im Bereich Attika.

Lochblech:  Alu, schwarz
  Abwicklung bis 150mm
  2-fach gekantet

Abrechnung nach lfm Aussenkante Dachrand
Menge: 11,000 lfdm

**33.2.1.9 Rückschnitt OSB an Giebel anpassen**
Durch das Gewerk Zimmermann wird der Oberlichtschacht vorab hergestellt ohne die Neigung des Oberlichts zu berücksichtigen, daher muss vor Einbau des Oberlichts die Giebelkante OSB passgenau zurückgeschnitten werden.
Menge: 5,000 lfdm

**33.2.1.10 Innenseitige Giebelblende Blech**
Liefern und einbauen einer innenseitigen Blechabdeckung des Giebeldreiecks.
Trapezförmiges Blech nach Aufmaß zuschneiden und mit Senkschrauben innenseitig am Stahlrahmen befestigen. Inklusive aller erforderlichen Befestigungsmittel, Haften und Abstandhalter/Unterlagen.
Eine Ausklinkung für den Firstträger (T-Profil) ist vorzusehen.

Sichtbare Flächen mit Endbeschichtung in Farbe der Stahlkonstruktion.

Stahlblech:  3mm
Oberfläche / Farbton:  wie Oberlichtkonstruktion

Breite:  ca 190cm
Höhe  :  10cm (Traufe) - 30cm(First) -10cm(Traufe)
Menge: 2,000 St

##### Titel 33.2.2 Glasdach Impluvium

*Hinweis: Therme Impluvium Glasdach*
Das Oberlicht im Impluvium ist im Zuge der Dachsanierung zu erneuern.
Im Bestand wurde die Entwässerung des Dachs über das Oberlicht in die Mitte des Raumes zu einem innenliegenden Becken geführt. Diese Konstuktion wird im Zuge der Sanierung umgekehrt. Eine neue Entwässerungsebene wird oberhalb des Bestandsdaches hergestellt mit der Entwässerung in Richtung Dachrand.
Mittig wird ein Stahlrahmen durch das Gewerk Zimmermann als Auflager für das neue Glasdach erstellt und das alte Oberlicht bauseitig zurückgebaut.
Über diesem Stahlrahmen wird nachfolgend eine Glasdachkonstruktion als Satteldach beschrieben.

Die Glasdachkonstruktion wird nur auf den Dachflächen erstellt, das Giebelfeld ist nicht Teil des Glasdaches.

Die neue Dachkonstruktion soll aus denkmalpflegerischen Gründen von aussen nicht wahrgenommen werden. Daher ist die Gesamtkonstruktion an die gegebene Attikahöhe von etwa 80cm gebunden. Diese darf nicht überschritten werden, sie verdeckt die neue Glasdachkonstruktion.

Bild: Bestand Innenansicht Glasdach Impluvium
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
Bild: Bestand Aussenansicht Glasdach Impluvium
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
**33.2.2.1 Werkplanung Glasdach, Impluvium**
*** Pauschalposition
Herstellen einer Werk- und Montageplanung nach örtlichem Aufmaß mit entsprechender Planung aller erforderlichen Bauanschlusspunkte, Verbindungen, Randabdeckungen, Glaseigenschaften.
Zeichnerische Darstellung im Maßstab 1:20 bis 1:2.
Einschließlich Erstellen eines prüffähigen statischen Nachweises, Prüfingenieur ist bauseits beauftragt.

Die logisitsche Planung des Transports zur Baustelle und die Einbringung vor Ort ist Bestandteil der Werkplanung.
Das Wetterdach und die Rüstung muss dafür bauseits in Abstimmung mit dem Gerüstbauer geöffnet werden.

Für ein festes Stahl-Glas Oberlicht als Sparrendach-
Konstuktion mit ca 4° Dachneigung, thermisch entkoppelt, Gläser mit Anforderungen an den Wärmeschutz, Sonnenschutz und Durchsturzsicherheit. Die Dachfläche soll zu Wartungszwecken begehbar sein.

Stahlkonstruktion bestehend aus einem umlaufenden Tragrahmen als Rechteckprofil, einem First als T-Profil und Sparren als T-Profil, sowie den entsprechenden Glasfeldern und Deckleisten.
Der kraftschlüssige Anschluss an angrenzenden Bauteile und die Einfassung mit Blechen als Oberlichtabschluss ist Bestandteil der Werkplanung.
Die Abstimmung der Bohrlochplanung an den bauseitigen Stahlträgern ist mit einzukalkulieren. (Stahlträger vorab durch Gewerk Zimmermann).

Hinweis zu den Verbindungen der Träger. Vorgabe der Denkmalbehörde ist, dass die aus dem Museumsraum sichtbaren Profilstöße ohne Schrauben, also geschweißt hergestellt werden.Das betrifft das Hauptelement (Übersicht rote Profile) bestehend aus 2*3 Sparren und dem dazwischenliegenden First. Die Verbindungen im Randbereich zwischen Sparren und Rahmenprofilen und den jeweils äusseren First-Profilen liegen ausserhalb des Sichtbereichs und sind mit Schraubverbindungen möglich.

Glasdach:  Grundfläche ca 5,32m x 5,44m
Auteilung:  2x Dachflächen je ca 2,66 x 5,44m
  zzgl Einfassung
Höhe:  ca. 45 cm (OK Auflager bis OK Deckleiste First)

Bereich:  Therme Impluvium  Detail  TH601
Menge: 1,000 psch

**33.2.2.2 Tragkonstruktion Glasdach, Impluvium**
*** Pauschalposition
Liefern und einbauen einer Stahlkonstruktion für das Glasdach Impluvium gemäß Detail TH601, inklusive aller erforderlichen Befestigungsmittel:

Tragkonstruktion als Sparrendach, bestehend aus 5 werkseitig verschweißten Teilen und passenden Anschlusselementen (Kopfplatten) zur Endmontage auf der Baustelle.

Thermisch entkoppeltes, umlaufendes Rechteckprofil als Tragrahmen, Montage mit Stahl-Winkeln an bauseitige Stahlkonstruktion (Gewerk Zimmermann).
Inklusive Herstellung von Bohrungen in vorh. Stahlträger, Schnittflächen mit Korrosionsschutz versehen, Ansatz 20 Stk.
First & Sparren als T-Profile. First mit Sparren verschweißt, Anschluss der Sparren an Rahmenprofil mit Kopfplatten.

Teil 1&2  Rahmen / Traufseite
  gelb dargestellt im  Detailplan
Pfette:  Rechteckprofil
  60x180mm;  Stärke = 5mm
  2St x Länge je ca 5,44lfm;

Teil 3&4  Rahmen / Ortgangseite + Randfirst
  grün dargestellt im Detailplan
Randsparren: Rechteckprofil
  60x180mm;  Stärke = 5mm
  4St x Länge je ca 2,66lfm; Neigung ca 4°
  am Firstpunkt werkseitig verschweißt
  2St Kopfplatten, angeschweißt,  zur  örtlichen Verschraubung mit  Rahmenprofil (Traufe)
First-Rand:  T-Profil
  BxH= 60x140mm, Stärke = 15mm
  aus 2 Flachstahlelementen hergestellt
  2 St Länge je ca 1,35lfm
  mit Rechteckprofil (Ortgang) werkseitig  verschweißt
  2St Kopfplatten, angeschweißt, zur  örtlichen Verschraubung an Teil 5  (Sparren) mit Senkkopfschrauben,  verdeckte Montage auf Sichtseite vom  Museum

Teil 5  Mittelteil Sparren + First
  rot dargestellt im Detailplan
First- Mitte :  T-Profil
  BxH= 60x140mm;Stärke = 15mm
  aus 2 Flachstahlelementen hergestellt
  1 St Länge ca 2,70lfm
  mit Sparren werkseitig verschweißt
Sparren:  T-Profil
  BxH= 60x140mm;Stärke = 15mm
  aus 2 Flachstahlelementen hergestellt
  6 St Länge je ca 2,66lfm
  6 St Kopfplatten, angeschweißt,  zur  örtlichen Verschraubung am  Rahmenprofil (Traufe)

Für die Verglasung Satteldach ist ausserdem eine Aufdopplung auf den First-Profilen vorzusehen. Passstück auf Flansch des Firsts aufgeschweißt mit Grat und Dachneigung  für den Verglasungsabschluss am First.
Richtfabrikat: Raico "Variante D"
Aufdopplung  1 St Länge ca 2,70lfm
  2 St Länge je ca 1,35lfm

Oberfläche:  alle Teile sind einheitlich verzinkt  und pulverbeschichtet zu liefern
Farbton:  nach NCS, hellgrau
  Bemusterung erforderlich!

Schweißverbindungen:
Ausführung nach DIN EN ISO 5817:2014-06 mit erhöhter Anforderung an Sichtqualität (Bewertungsgruppe B)
Annahme 26St Schweißverbindungen werkseitig.

Richtfabrikat : Raico Therm + S-I
  oder gleichwertig

angebotenes Produkt '....................'

Bereich:  TH Impluvium, Glasdach
Menge: 1,000 psch

**33.2.2.3 Verglasung Oberlicht, Impluvium**
Bemustern, liefern und einbauen von Dachverglasungen mit Anforderung an Wärmedurchgang, Durchbruchschutz und Sonnenschutz  für Glasdach Impluvium gemäß Detail TH601. Dachfläche soll begehbar für Wartungszwecke sein.

Glasfläche als Sparrendach, 2 Seiten jeweils bestehend aus 4 symmetrischen festverglasten Feldern

Festes Glasfeld  8St x je ca 1,35m x 2,66m
Isolierverglasung obere Glasscheibe  ESG-HF (Float) 8mm
  SZR 16mm
  untere Glasscheibe VSG
  2x(TVG(Float)8-1,52 PVB)  =17,52mm
Sonnenschutz g-Wert ≤ 0,3
Steg:  schwarz
U Wert:  ≤ 1,9 W/m²
Gewicht:  Annahme ca. 60 kg/m²
  (Einzelgewicht Glasfeld ca. 215 kg)

Bemusterung der Gläser mit Sonnenschutz ist erforderlich und einzukalkulieren, inklusive Vorlage von 3 Musterstücken.
Der Wärmedurchgangskoeffizient ist vom Hersteller nachzuweisen unter Einhaltung der Anforderungen gemäß GEG für niedrigtemperierte Räume.
Statische Nachweise zum gewählten Glasaufbau sind unter Berücksichtigung der Einbaulage, Lagerung, auf sie wirkende Maximalbelastungen zu führen.

Montage inklusive aller erforderlichen Befestigungsmittel, sowie Deck- & Pressleisten passend zum Profilsystem.
Inklusive aller Zuschnitte und Anpassungen.

Traufpunkt:  2St x Länge je ca 5,44m
  (56/7)
First:  1St x Länge ca 5,44m
  (76/15)
Sparren:  10St x Länge je ca 2,66m; Neigung ca 4°
  (56/15)
Oberfläche:  alle Teile sind einheitlich verzinkt  und pulverbeschichtet zu liefern
Farbton:  wie vorher, Tragkonstruktion OL
Menge: 29,000 m²

**33.2.2.4 Anschluss Oberlicht, Fugen und Dichtung**
Liefern und Herstellen eines fachgerechten Anschlusses des Oberlichts an die Dachkonstruktion, Wind- , Regen- und Dampfdicht mit geeigneten Systemanschlussfolien und Fugendichtbändern.

Anschlussfugen mit quellendem Fugendicht/ Kompriband ausfüllen, Fugenbreite bis 40mm.
Innen Dampfdichten Anschluss mit Systemklebebändern an bauseitige Dampfsperrfolie über Rauspunt  herstellen.
Aussen Wind- und Regendichten Anschluss mit entsprechenden Systemfolien auf der Attika herstellen.
Die Anschlüsse sind so auszuführen, dass die Dichtigkeit auch bei Beschädigung der Abdeckung gewährleistet ist.

Abrechnung nach lfm Aussenkante Dachrand
Menge: 24,000 lfdm

**33.2.2.5 Dachrand Glasdach, Impluvium**
UK für Randausbildung an Traufen und Giebeln der Glasdachkonstruktion liefern und herstellen, bestehend aus:

1. Montagewinkel für Randabdeckung, an Rahmenprofil verschraubt als Auflager für Abdichtungen
Abwicklung  ca 28cm, 2fach gekantet
  Stahlblech 5mm

2. Lückenloses Ausdämmen des Hohlraums (i.M 10x30cm) mit hydrophobierter Mineralfaser. (Hohlraum zwischen o.g. Montagewinkel, Bauteilanschluss HEA und Rahmenprofil Glasdach).

3. Traufblech über o.g. Stahlwinkel zur Abwässerung und Aufnahme der Abdichtungsfolien auf Höhe des Rahmenprofils.
Abwicklung  ca 25cm, 1-fach gekantet,
  Titanzink walzblank 0,7mm

Abrechnung nach lfm Aussenkante Dachrand
Menge: 24,000 lfdm

**33.2.2.6 Dämmung Dachrand Glasdach, Impluvium**
liefern und einbauen eine Dämmlage zur Reduzierung der Wärmebrücke (Stahlprofil) und als Höhenausgleich für den Anschluss der oberen Blechabdeckung in der Glasebene (Pressleiste)

Dämmung:  PUR ca 50mm x 210mm

Inklusive aller Zuschnitte, Befestigungsmittel und Anpassungen an den Graten (First) und an den Ecken.

Abrechnung nach lfm Aussenkante Dachrand
Menge: 24,000 lfdm

**33.2.2.7 obere Blecheinfassung, Impluvium**
Liefern und herstellen der oberen Randeinfassung Dachrand Oberlicht, bestehend aus Halteblechen, Attikablech

Attikablech:  Material Titanzinkblech, walzblank 0,7mm
  Abwicklung bis 450mm
  2-fach gekantet
  in Pressleiste Glasdach mit eingearbeitet
Ansichtsbreite  ca 140mm

An den Stößen der Verblechungen ist die Dehnmöglichkeit der Einzelstücke sicherzustellen. Inklusive Ausführung der Verbindung mit Einhangfalzen.
Inklusive aller erforderlichen Haltebleche, Haften und Befestigungsmittel.
Inklusive einbinden der Bleche in die Pressleiste des Oberlichts.
Inklusive anpassen der Abdeckungen an den Graten (First) und Eckausbildungen.

Abrechnung nach lfm Aussenkante Dachrand
Menge: 24,000 lfdm

**33.2.2.8 Lochblech**
Liefern und einbauen eines Lochblechs zur Belüftung und Insektenschutz im Bereich Attika.

Lochblech:  Alu, schwarz
  Abwicklung bis 150mm
  2-fach gekantet

Abrechnung nach lfm Aussenkante Dachrand
Menge: 24,000 lfdm

**33.2.2.9 Innenseitige Blende Blech**
*** Pauschalposition
Liefern und einbauen einer innenseitigen Blechabdeckung des Rahmens und des Bauanschlusses. Blech nach Aufmaß zuschneiden und mit Senkschrauben innenseitig am Stahlrahmen befestigen. Inklusive aller erforderlichen Befestigungsmittel, Haften und Abstandhalter/Unterlagen.

Sichtbare Flächen mit Endbeschichtung in Farbe der Stahlkonstruktion.

Stahlblech:  3 mm
Oberfläche/Farbton:  wie Oberlichtkonstruktion

Traufseite:  2 Stück, rechteckig
Höhe:  ca 0,22m
Breite: ca 5,32m
mit Ausklinkungen für 3 T-Profile (Sparren)

Giebel: 2 Stück, trapezförmig,
  nach Erfordernis zweiteilig
Höhe:  ca 22cm (Traufe) - 38cm(First) - 22 cm (Traufe)
mit Ausklinkungen für Firstprofil

Abrechnung als ein Stück Innenblende psch.
Menge: 1,000 psch

**33.2.2.10 Staubschutzblende**
Staubschutzblende wie zuvor beschrieben liefern und einbauen. Bereich unter der Stahlkonstruktion als Abschluss zum Bestandsdach. Ein Lüftungschlitz von ca 3cm oberhalb des Bestandsdachs ist freizuhalten.

Blech nach Aufmaß zuschneiden und mit Senkschrauben innenseitig am bauseitigen Tragrahmen aus HEA-Profilen befestigen. Inklusive aller erforderlichen Metallbohrungen, Befestigungsmittel, Haften und Abstandhalter/Unterlagen.

Sichtbare Flächen mit Endbeschichtung in Farbe der Stahlkonstruktion.

Stahlblech:  3 mm
Höhe:  ca 19cm
Oberfläche/Farbton:  wie Oberlichtkonstruktion
Menge: 22,000 lfdm

##### Titel 33.2.3 Glasdach Caldarium

*Hinweis: Therme Caldarium Glasdach*
Das Oberlicht im Caldarium ist im Zuge der Dachsanierung zu erneuern. Der Rückbau des Bestandsdaches erfolgt bauseitig.
Die Grundform des Glasdaches wird wiederhergestellt und besteht aus einem halben Kegel, der an ein Satteldach anschließt. Das Giebelfeld ist geschlossen.

Oberlicht  4,36m x3,50m
Anteil Satteldach :  Grundfläche Rechteck
  ca 2,42m x 3,5m
Anteil 1/2 Kegel:  Grundfläche Halbkreis,  Durchmesser 3,5m

Bild: Bestand Innenansicht Oberlicht Caldarium Tragrahmen, wird bauseits entfernt
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
Bild: Bestand Oberlicht Caldarium
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
Bild: Bestand Giebel am Oberlicht, geschlossen
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
**33.2.3.1 Werkplanung Glasdach, Caldarium**
*** Pauschalposition
Herstellen einer Werk- und Montageplanung nach örtlichem Aufmaß mit entsprechender Planung aller erforderlichen Bauanschlusspunkte, Verbindungen, Randabdeckungen, Glaseigenschaften.
Zeichnerische Darstellung im Maßstab 1:20 bis 1:2.
Einschließlich Erstellen eines prüffähigen statischen Nachweises, Prüfingenieur ist bauseits beauftragt.

Die logisitsche Planung des Transports zur Baustelle und die Einbringung vor Ort ist Bestandteil der Werkplanung.

Für ein festes Stahl-Glas Oberlicht aus einer Sparrendachkonstuktion mit ca 14° Dachneigung, 6 rechteckigen Glasfeldern und seitlichen Abschlüssen. Einseitig schließt ein Glasdach als Kegeldach (Polygon mit 7 Ecken) an - auf der anderen Seite wird das Giebelfeld gedämmt und mit Blenden aus Stahlblech geschlossen.
Rahmen thermisch entkoppelt, Gläser mit Anforderungen an den Wärmeschutz, Sonnenschutz und Durchsturzsicherheit.
Die Dachfläche soll für Wartungszwecke begehbar sein.

Stahlkonstruktion bestehend aus einem umlaufenden Tragrahmen als Rechteckprofil, einem First als T-Profil sowie Sparren als T-Profile, dem Knotenpunkt Kegelspitze, sowie den entsprechenden Glasfeldern und Deckleisten.
Der kraftschlüssige Anschluss an angrenzenden Bauteile und deren Einfassung ist Bestandteil der Werkplanung.

Die Dachkonstruktion ist als ein Element geschweißt vorzufertigen, bestehend aus Kegel und Satteldach:

1. Komponente:
1/2 Kegeldach, bestehend aus mit 6 gleichschenkligen trapezformigen Glasfeldern
Halbkreis:  Durchmesser 3,5m
Höhe:  ca 64 cm
  (OK Auflager bis OK Deckleiste First)

2. Komponente:  2 rechteckige Dachflächen mit je 3  rechteckigen Glasfeldern.
  Neigung ca 14° Grad.
Grundfläche:  ca 2,42m x 3,5m
Aufteilung:  2St Dachflächen je ca 2,42m x 1,55m
  zzgl Einfassung

Bereich:  Therme Caldarium; Detail TH602
Menge: 1,000 psch

**33.2.3.2 Tragkonstruktion Glasdach, Caldarium**
*** Pauschalposition
Liefern und einbauen einer Stahlkonstruktion für das Glasdach Caldarium gemäß Detail TH602, inklusive aller erforderlichen Befestigungsmittel:

Befestigung aller Rahmenteile mit Stahlwinkeln und Bolzenankern in Mauerkrone aus Ziegel-MW, Einbindung mind. 10 cm. Vorhandene Abdeckplatten aus Sandstein (Stärke ca 80 mm) sind vorzubohren, der Dübel darf nur im Mauerwerk befestigt werden!

Bereich 1/2 Kegeldach:
Vom Befestigungsgrund thermisch entkoppeltes, umlaufendes Rechteckprofil als Tragrahmen, Montage auf Mauerkrone s.o.
Sparren als T-Profil, an Rahmen verschweißt, Knotenpunkt Kegelspitze herstellen. Der Randsparren Kegel entspricht dem Randsparren Satteldach.

Bereich Satteldach:
Vom Befestigungsgrund thermisch entkoppeltes, umlaufendes Rechteckprofil als Tragrahmen. Montage auf Mauerkrone s.o.
First als T-Profil mit angeschweißten Sparren als T-Profil. Sparren an Rahmenprofil geschweißt.

Rahmen aussen bestehend aus
Rechteckprofil :  60x180mm;  Stärke = 5mm,
  Summe ca 12,8lfm
Randprofil Pfette: 2St x Länge je ca 2,42lfm;
Randprofil Giebel: 2St x Länge je 1,55lfm
Randprofil Kegel: 6St x Länge je ca 0,81lfm

First:  T-Profil
  BxH= 60x80mm;Stärke = 6mm;
  aus 2 Flachstahlelementen hergestellt
  1 St x Länge ca 2,42lfm
Aufdopllung:  aufgeschweißtes Passstück mit Grat und  Dachneigung  für den  Verglasungsabschluss am First.

Sparren, mit Rahmenprofil und Firstprofil verschweißt:
Sparren :  T-Profil
  aus 2 Flachstahlelementen hergestellt
  BxH= 60x80mm;Stärke = 6mm;
  Summe ca 16,35lfm
Satteldach:  6 St x Länge ca 1,55lfm
Kegeldach:  5 St x Länge ca 1,41lfm

Inklusive Ausbildung des Anschluss-Knotens an der Kegelspitze.

Oberfläche:  alle Teile sind einheitlich verzinkt  und pulverbeschichtet zu liefern
Farbton:  nach NCS, hellgrau
  Bemusterung erforderlich!

Schweißverbindungen:
Ausführung nach DIN EN ISO 5817:2014-06 mit erhöhter Anforderung an Sichtqualität(Bewertungsgruppe B)
Werkseitig zu einem Bauteil verschweißt.

Richtfabrikat : Raico Therm + S-I
  oder gleichwertig

angebotenes Produkt '....................'

Bereich:  TH Caldarium, Glasdach
Menge: 1,000 psch

**33.2.3.3 Verglasung Oberlicht, Caldarium**
Bemustern, liefern und einbauen von Dachverglasungen mit Anforderung an Wärmedurchgang, Durchbruchschutz und Sonnenschutz  für Glasdach Caldarium gemäß Detail TH602.

Glasfläche Kegel; 6 x gleichschenkliges Trapez
  Je: Schenkel ca 1,4m;
  Basis ca 0,81m, "Spitze" ca 0,1m
  6St x Fläche je ca 0,6m²

Glasfläche Satteldach; 6x rechteckige Festverglasung
  Je: B x H; ca 0,79m x 1,55m
  6St x Fläche je ca 1,23m²

Isolierverglasung obere Glasscheibe 6 mm ESG
  SZR 16mm
  untere VSG-Scheibe aus 2 x 4 mm ESG
Sonnenschutz g-Wert ≤ 0,3
Steg:  schwarz
U Wert:  ≤ 1,9 W/m²
Gewicht:  Annahme ca. 60 kg/m²
  (Einzelgewicht Glasfeld bis ca. 74 kg)

Bemusterung der Gläser mit Sonnenschutz ist erforderlich und einzukalkulieren, inklusive Vorlage von 3 Musterstücken.
Der Wärmedurchgangskoeffizient ist vom Hersteller nachzuweisen unter Einhaltung der Anforderungen gemäß GEG für niedrigtemperierte Räume.
Statische Nachweise zum gewählten Glasaufbau sind unter Berücksichtigung der Einbaulage, Lagerung, auf sie wirkende Maximalbelastungen zu führen.

Montage inklusive aller erforderlichen Befestigungsmittel, sowie Deck- & Pressleisten passend zum Profilsystem.
Inklusive aller Zuschnitte und Anpassungen.

Traufpunkt:  ca 10lfm (56/7)
First:  ca 3lfm (76/15)
Sparren:  ca 20lfm (56/15)

Oberfläche:  alle Teile sind einheitlich verzinkt  und pulverbeschichtet zu liefern
Farbton:  wie vorher, Tragkonstruktion OL
Menge: 11,000 m²

**33.2.3.4 Anschluss Oberlicht, Fugen und Dichtung**
Liefern und Herstellen eines fachgerechten Anschlusses des Oberlichts an die Mauerwerkskrone, Wind- , Regen- und Dampfdicht mit geeigneten Systemanschlussfolien und Fugendichtbändern.

Anschlussfugen mit quellendem Fugendicht/ Kompriband ausfüllen, Fugenbreite bis 40mm.
Innen Dampfdichten Anschluss mit Systemklebebändern an Bestandsmauerwerk herstellen.
Aussen Wind- und Regendichten Anschluss mit entsprechenden Systemfolien an Bestandsmauerwerk herstellen.

Die Anschlüsse sind so auszuführen, dass die Dichtigkeit auch bei Beschädigung der Abdeckung gewährleistet ist.

Hinweis: Abschluss des Oberlichts ist die Mauerkrone, das blechbekleidete Giebelfeld ist Teil der Oberlichtkonstruktion! Der Anschluss hier ist über die gesamte Giebelfläche bis zur Mauerkrone auszuführen.

Abrechnung nach lfm Randprofil
Menge: 15,000 lfdm

**33.2.3.5 Dachrand Glasdach, Caldarium**
UK für Randausbildung an Traufen und Ortgang der Glasdachkonstruktion liefern und herstellen, bestehend aus:

1. Montagewinkel für Randabdeckung, an Rahmenprofil verschraubt als Auflager für Abdichtungen
Abwicklung  ca 42cm, 2fach gekantet
  Stahlblech 5mm

2. Lückenloses Ausdämmen des umlaufenden Hohlraums
mit hydrophobierter Mineralfaser.(Hohlraum zwischen Bauteilanschluss Mauerwerk, Rahmenprofil und Haltern für Blechabdeckung)
  BxH ca 25cmx20cm

3. Traufblech über o.g. Stahlwinkel zur Abwässerung und Aufnahme der Abdichtungsfolien auf Höhe des Rahmenprofils
Abwicklung  ca 25cm, 1-fach gekantet, ab
  Titanzink walzblank 0,7mm

Abrechnung nach lfm Randprofil
Menge: 15,000 lfdm

**33.2.3.6 Giebelfeld Glasdach, Caldarium**
Liefern und Montieren des Giebelfelds als Abschluss des Glasdachs Caldarium, als geschlossenes gedämmtes Element mit Blechbekleidung. Von aussen nach innen bestehend aus:

1. Stehfalzdeckung mit vertikalen Scharen. An den Stößen der Verblechungen ist die Dehnmöglichkeit der Einzelstücke sicherzustellen. Inklusive aller erforderlichen Haltebleche, Haften und Befestigungsmittel. Inklusive Anpassen der Abdeckung an Graten (First)
Material: Titanzinkblech, walzblank 0,7mm

2. Unterkonstruktion aus zementgebundener Spanplatte
d= 16 mm

3. Vorrichtung von Befestigungswinkeln auf der Mauerkrone, thermisch entkoppelt. Befestigung der Stahlwinkeln mit  Bolzenankern in Mauerkrone aus Ziegel-MW, Einbindung mind. 10 cm. Vorhandene Abdeckplatten aus Sandstein (Stärke ca 80 mm) sind vorzubohren, der Dübel darf nur im Mauerwerk befestigt werden!

4. Vorrichtung von Befestigungswinkeln am Rahmenprofil für oberen Abschluss am Randsparren.

5. Hohlraum lückenlos ausdämmen mit hydrophobierter Mineralfaser

Breite  ca 25cm
Höhe  Giebeldreieck 25-60cm
Menge: 2,000 m²

**33.2.3.7 Dämmung Dachrand, Caldarium**
liefern und einbauen einer Dämmlage als Höhenausgleich für den Anschluss der oberen Blechabdeckung in der Glasebene (Pressleiste) .

Dämmung:  PUR ca 50mm x 210mm

Inklusive aller Zuschnitte, Befestigungsmittel und Anpassungen an den Graten (First) und an den Ecken Kegel. Bereich Traufe und Ortgang

Abrechnung nach lfm Randprofil
Menge: 15,000 lfdm

**33.2.3.8 obere Randabdeckung Oberlicht, Caldarium, gerade**
Liefern und herstellen der oberen Randabdeckung Oberlicht inklusive Haltebleche:

Attikablech:  Material Titanzinkblech, walzblank 0,7mm
  Abwicklung bis 450mm
  3-fach gekantet
  in Pressleiste Glasdach mit eingearbeitet
Ansichtsbreite: ca 160mm

An den Stößen der Verblechungen ist die Dehnmöglichkeit der Einzelstücke sicherzustellen. Inklusive Ausführung der Verbindung mit Einhangfalzen.
Inklusive aller erforderlichen Haltebleche, Haften und Befestigungsmittel.
Inklusive einbinden der Bleche in die Pressleiste des Oberlichts.
Inklusive Eckausbildungen (4 Außenecken), die Rundungen am Kegel werden separat beschrieben.

Abrechnung nach lfm Randprofil, Traufe und Giebel
Menge: 9,000 lfdm

**33.2.3.9 obere Randabdeckung Oberlicht, Caldarium, rund**
Liefern und herstellen der oberen Randabdeckung Oberlicht inklusive Haltebleche, wie zuvor beschrieben, jedoch im Bereich des Kegels.
Näherungsweise Angleichung an die Rundung der Mauerabdeckung durch passenden Zuschnitt und Lötverbindung der Bleche.
Eine polygonale Ausführung der Abdeckung ist nicht erwünscht.

Abrechnung nach lfm Randprofil
Menge: 6,000 lfdm

**33.2.3.10 Attika Mauerwerksanschluss, untere Lage, Abdichtung, Caldarium**
Liefern und herstellen der Abdichtungsebene am Mauerwerksanschluss, bestehend aus:

Umlaufendes Traufblech, Montage an Faserzementplatte (Giebel) bzw Randbekleidung Oberlicht (Kegel & Traufseiten)
Aufbringen einer Abdichtung aus Flüssigkunsstoff als 2. Abdichtungsebene.

Attikablech: Material Titanzinkblech, walzblank 0,7mm
  Abwicklung ca  300mm
  2-fach gekantet

Befestigung an Winkel der Traufblende sowie an Zementbauplatte, inklusive erforderlicher Haften

An den Stößen der Verblechungen ist die Dehnmöglichkeit der Einzelstücke sicherzustellen. Inklusive Ausführung der Verbindung mit Einhangfalzen,
Inklusive aller erforderlichen Haltebleche, Haften und Befestigungsmittel.
Inklusive anpassen der Abdeckungen an Eckausbildungen (4 Außenecken, 2 Innenecken) sowie an die Rundung der Mauerabdeckung (ca. 6 lfdm) durch passenden Zuschnitt und Lötverbindung der Bleche. Eine polygonale Ausführung der Abdeckung ist nicht erwünscht.

Abrechnung nach lfm Aussenkante Attika
Menge: 16,000 lfdm

**33.2.3.11 Attika Mauerwerksanschluss, obere Lage, Abdeckung, Caldarium**
Liefern und herstellen der unteren Randeinfassung Attika / Oberlicht. Gemeint ist hier die Abdeckung des Maueranschlusses, bestehend aus:

Attikablech: Material Titanzinkblech, walzblank 0,7mm
  Abwicklung ca 300mm
  2-fach gekantet

Vordere Abkantung mit Hohlumschlag
Höhe ca 15mm, Überstand 30mm
Befestigung an Winkel der Traufblende sowie an Zementbauplatte, inklusive erforderlicher Haften

An den Stößen der Verblechungen ist die Dehnmöglichkeit der Einzelstücke sicherzustellen. Inklusive Ausführung der Verbindung mit Einhangfalzen,
Inklusive aller erforderlichen Haltebleche, Haften und Befestigungsmittel.
Inklusive anpassen der Abdeckungen an Eckausbildungen (4 Außenecken, 2 Innenecken) sowie an die Rundung der Mauerabdeckung (ca. 6 lfdm) durch passenden Zuschnitt und Lötverbindung der Bleche. Eine polygonale Ausführung der Abdeckung ist nicht erwünscht.

Abrechnung nach lfm Aussenkante Attika
Menge: 16,000 lfdm

**33.2.3.12 Lochblech**
Liefern und einbauen eines Lochblechs zur Belüftung und Insektenschutz im Bereich Attika.

Lochblech:  Alu, schwarz
  Abwicklung bis 150mm
  2-fach gekantet

Abrechnung nach lfm Aussenkante Attika
Menge: 16,000 lfdm

**33.2.3.13 Abdeckung Knoten, aussen**
Liefern und Herstellen einer geeigneten dichten Blechabdeckung über dem Knotenpunkt aussen.

Inklusive Dämmung des Hohlraums zwischen den Glaselementen, Abdichtung, Abdeckblech und allen erforderlichen Befestigungsmitteln. Belüftung des Glasfalzes muss berücksichtigt werden.

Oberfläche / Farbton:  wie Tragkonstruktion & Deckleisten
Menge: 1,000 St

**33.2.3.14 Abdeckung Knoten, innen**
Liefern und Herstellen der Blecheindeckung über dem Knotenpunkt innen.

z.B. mit zylindrischer Stahlhaube. Befestigung mit Senkschrauben, möglichst verdeckt. Sichtbare Flächen mit Endbeschichtung in Farbe der Stahlkonstruktion. Inklusive aller erforderlichen Befestigungsmittel.

Oberfläche / Farbton:  wie Tragkonstruktion & Deckleisten
Menge: 1,000 St

**33.2.3.15 Innenseitige Giebelblende, Blech**
*** Pauschalposition
Liefern und einbauen einer innenseitigen Blechabdeckung des Rahmenprofils und des Bauanschlusses am Giebel. Blech nach Aufmaß zuschneiden und inklusive aller erforderlichen Befestigungsmittel und Haltewinkel an Profilrahmen und Mauerwerk Bestand montieren.

Befestigung mit Senkschrauben innenseitig am Stahlrahmen.
Vorrichtung von Befestigungswinkeln auf der Mauerkrone, thermisch entkoppelt.
Sichtbare Flächen mit Endbeschichtung in Farbe der Stahlkonstruktion.

Stahlblech:  4mm
Giebel:  Giebeldreieck innen
Höhe:  ca 0,6m
Breite: ca 3,0m

Oberfläche / Farbton:  wie Tragkonstruktion & Deckleisten
Menge: 1,000 psch

#### Titel 33.3 Fenster - und Türelemente

*Hinweis: Technische Maßgaben Fenster und Türen*
Die Verankerungen der Fensterelemente sind so auszuführen, dass alle aus horizontaler und vertikaler Richtung auftretenden Kräfte und Lasten kraftschlüssig und mit den vorgeschriebenen Sicherheitsreserven auf den Baukörper übertragen werden.
Bewegungen des Baukörpers und Dehnungen der Elemente müssen aufgenommen werden, ohne dass hieraus Belastungen auf die Konstruktion übertragen werden.
Die Montage der Metallbauelemente muss flucht- und lotrecht erfolgen.

Alle zur Montage erforderlichen Befestigungsmittel sind in die Einheitspreise mit einzukalkulieren, sofern nicht gesondert beschrieben.
Befestigungs- und Verbindungsmittel - wie Schrauben, Bolzen und Dübel müssen entsprechend dem jeweiligen Verwendungszweck und gemäß den Anforderungen ausgewählt werden.
Die Herstellung sämtliche Anschlüsse und Abdichtungen an angrenzende Bauteile nach RAL sind in die Einheitspreise einzukalkulieren.

Die Angaben der formalen Profilabmessungen (Bautiefen und Ansichtsbreiten von außen) und der Konstruktionsmerkmale sind zu berücksichtigen.

Befestigungen in bemalten Oberflächen oder Natursteinelementen sind nicht zulässig bzw von der Bauüberwachung vorab freizugeben!

##### Titel 33.3.1 Glasfassade Vorhalle

*Hinweis: Verglasung Vorhalle / Viridarium*
Zur klimatischen Verbesserung des Museumbetriebs wird die Öffnung zwischen Vorhalle (Therme) und Aussenraum (Viridarium)  mit einer Glasfassade versehen.

Vorgaben Denkmalschutz:
Die Profile sollen von innen möglichst nicht sichtbar sein und werden hinter den Säulen angeordnet, zudem sollen die Fassadenornamente (Sturzbögen, Gesimse, Abdeckungen) sichtbar verbleiben und nicht durch Rahmenprofile verdeckt werden.
Am Wandanschluss ist ein historischer Wandanker vorhanden, der erhalten und ausgespart werden muss.

Die Farbgebung ist zu Bemustern, alle Stahl und Blechelemente sind einheitlich farblich zu beschichten!
Farbton:  Richtwert NSC S7500-N, Anthrazit,

Bild: Ansicht von aussen (Vorhalle)
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
**33.3.1.1 Werkplanung Fassadenelement mit Fluchttür**
Herstellen einer Werk- und Montageplanung nach örtlichem Aufmaß mit entsprechender Planung aller erforderlichen Bauanschlusspunkte, Verbindungen, Statischen Berechnungen und Überlegungen zu Transport und Einbringoptionen sowie den Vorgaben aus dem Hinweistext.
Anfertigung von Zeichnungen im Maßstab 1:20 bis 1:5 (Detailanschlüsse).

Inklusive Funktionsbeschreibungen der Komponenten EMA & FTS zur vorherigen Abstimmung mit den Nutzern sowie als Grundlage für Kabel- und Klemmenpläne durch das Gewerk ELT.

Fassadenelement bestehend aus:
1. einer Glasfassade

- B x H ca 4,07m x 3,10m
- Tiefe ca 34cm
- Pfostenriegelkonstruktion mit elementhohen
  2St  Festverglasungen und 1St Fluchttür mit  Oberlicht
- Schallschutz keine Anforderung
- Wärmeschutz, U Wert: 1,1 W/m²K
- Sonnenschutz keine Anforderung, durch Dach verschattet und Nordseite
- CE Kennzeichnung nach EN13830
- Ansichtsbreiten 50mm
- L-Profile als Träger
- Schlagregendichtheit RE 1200
- Richtfabrikat: Jansen Viss Basic Fassade

2.  Fluchttür mit Anforderungen:
 Rettungsweg:
- min 90cm Lichter Durchgang
- Fluchttürsteuerung mit Fluchttüröffner, Türterminal mit Schlüsselschalter in freistehender Stele (bauseits), akusischer Alarmgeber bei Nutzung, siehe auch Elektroplanung ROE APL Prinzipsschema Türanlage_250825 GÄTH
- Obentürschließer auf der Bandgegenseite, kein Zugang von aussen
- Schallschutz keine Anforderung
- Wärmeschutz, U Wert: 1,1 W/m²K
- Sonnenschutz keine Anforderung, durch Dach verschattet und Nordseite
- Profiltiefe 60mm
- Rahmenprofilbreite  45mm
- Türprofilbreite 67,5mm
- Richtfabrikat Janisol
 Sicherheit / Schnittstelle EMA:
- Mediatorschloss
- Magnet & Reedkontakt
- Einbruchschutz  RC2

3.  umlaufende Anschlusselemente an die  Bestandsfassade:
- Bodenelement, Stahlkonstruktion auf Konsolen und Bodenaufbau mit Dämmung (ca 12cm)
  Länge ca 4,07m; Tiefe ca 34cm
  Stahlsandwich Höhe ca 0,65mm
- 2St Seitlicher Abschluss, wärmegedämmter Paneelabschluss zwischen Glasfassade und Bestandsfassade.
 Höhe ca 3,10m; Tiefe ca 34cm
 Breite ca 7cm
- Dachanschluss, wärmegedämmter Paneelabschluss zwischen Traufe und Wand. Der Bereich liegt unter einem ca 1,5m auskragenden Vordach, d.h. es fällt nicht direkt Regenwasser an. Paneel oberseitig geneigt und mit Tropfblech belegt
  Länge ca 4,07m; Tiefe ca 38cm
  Höhe ca 7-10cm

4.  Stahlkonsolen als Auflager, 2 St, mit Rippen

Richtfabrikat  Jansen Viss Basic (Fassade)
  Janisol (Tür)
  oder gleichwertig

angebotenes Produkt '....................'

Bereich:  Therme Vorhalle Glasfassade Detail TH401
Menge: 1,000 St

**33.3.1.2 Tragkonsolen, Anker**
Liefern und einbauen von Tragkonsolen als nivellierte  Auflager für die Glasfassade, inklusive erforderlicher Befestigungsmittel im Mauerwerk und Ausgleich eventueller Unebenheiten der Wandoberfläche mit druckfesten, außenraumgeeigneten Unterlageplatten o.ä..

Stahlkonsole mit eingeschweißter Rippe
Konsole:  H x B x T  = 40x30x33cm
Blechstärke:  Rippe und Platten; d= 10mm
Material:  feuerverzinkter Stahl

Montage mit Injektionsmörtel und Ankerstangen gem statischen Vorgaben:
Ankerstangen:  4 St; M16x250;
Verankerungstiefe: ca 200mm
Material:  galvanisch verzinkter Stahl

Oberfläche:  alle Teile sind einheitlich  pulverbeschichtet zu liefern
Farbton:  NSC S7500-N, Anthrazit,
  Bemusterung erforderlich!
Menge: 2,000 St

**33.3.1.3 Stahlkonstruktion Boden**
*** Pauschalposition
Liefern und einbauen der Tragebene Boden vor der Fassade. Bestehend aus 2 Stahlträgern als Lastverteiler auf zuvor beschriebene Konsolen ausgerichtet und montiert.
Oberseitig Stahlblech als Auflager der Glasfassade und als Tragebene Bodenaufbau.
Vorderseitig Stahlblech als Blende mit Stahlblech (Boden) verschweißt als L.
Inklusive aller erforderlichen Befestigungsmittel. Sichtbar verbleibende Schraubverbindungen sind mit farblich passen beschichteten Senkschrauben auszuführen

Stahlelement im Wesentlichen bestehend aus:
Material:  Stahl, S235, feuerverzinkt
Grundfläche:  33x407cm
  Höhe Blende ca 8 cm

Stahlträger  U-Profil U60, als Rahmen verschweißt
  2 St ; Länge ca 407cm
  2 St ; Länge ca 33cm
Oberseite:  Stahlblech, d= 5mm
  1 St ; BxL ca 33x407cm
Blende vorne: Stahlblech, d= 5mm
  1 St ; HxL ca 8x407cm
Blende seite: Stahlblech, d= 5mm
  2St ; HxB ca 8x33cm

Oberfläche:  alle Teile sind einheitlich  pulverbeschichtet zu liefern
Farbton:  wie zuvor
Menge: 1,000 psch

**33.3.1.4 Stahlkonstruktion Fassade**
*** Pauschalposition
Liefern und einbauen der Stahl-Glasfassade.
Pfosten, Riegel und Rückverankerung an Bestandsfassade Mauerwerk.
Inklusive aller erforderlichen Befestigungsmittel auf Stahlboden (Bohrlochplanung siehe Werkplan erforderlich) und Fassade Mauerwerk.

Im Wesentlichen bestehend aus:
Material:  Stahl, S235, feuerverzinkt
Pfosten:  L Profil 50x100mm
  4 St ; Länge je ca 2,97m

Bereich Tür ist ein Riegel vorgesehen, als Oberlicht. Das Türprofil wird zwischen die Stahlbleche Boden & Riegel sowie seitlich an die Stiele der Festverglasung angeschlossen, Türelement konstruktiv etwa 2cm nach innen versetzt.

Riegel Fassadenelement:
Riegel oben:  L Profil 50x100mm
  1 St ; Länge ca 4,07m
Riegel unten:  L Profil 120x100mm
  2 St ; Länge je ca 1,53m
Riegel Tür:  L Profil 50x100mm
  1 St ; Länge ca 0,99m

Stahlprofile im Wandanschluss sind thermisch zu entkoppeln und eventueller Unebenheiten der Wandoberfläche mit druckfesten Neoprenunterlagen auszugleichen:

Deckenelement / Wandanschluss
horizontal  U-Profil U 60
  1 St ; Länge ca 4,07m
Fassadenelement / Wandanschluss
vertikal  U-Profil U 60
  2 St ; Länge ca 2,97m

Stahlblech Ablschuss Decke:
  d= 5mm; ca 0,34mx4,07m

Oberfläche:  alle Teile sind einheitlich  pulverbeschichtet zu liefern
Farbton:  wie zuvor
Menge: 1,000 psch

**33.3.1.5 Festverglasung Vorhalle**
*** Pauschalposition
Isolierverglasung für Festverglasung Feld 1 und 2 und Oberlicht Tür (3)  liefern und einbauen. Im unteren Anschluss an die Tragebene (Stahlplatte) ist ein Höhenausgleich herzustellen: tragend, dämmend, wasserresistent. z.B. aus Phonotherm.
Glasmontage inklusive aller erforderlichen Befestigungsmittel und Dichtungen, wie Innendichtung an L-Profil Pfosten, Profilbreite 50mm, Hi Dämmkern, Aussendichtung, Anpressprofile, Schrauben mit Zentrierscheibe, Abdeckprofil.

Elemente im Wesentlichen:
2 Schieben-Isolierverglasung (2xVSG):
Seiten  2x BxH ca 1,53m x 2,97m
Oberlicht  1x BxH ca 0,99m x 0,76m
  Summe = ca 10m2 Glasfläche
Einbruchschutz: in Anlehnung an RC2
Glas 2x VSG:  6.1 / 12 / 6.1
Steg:  schwarz
U Wert:  1,1 W/m²K
Innendichtung  50mm auf L-Profil Stahl, EPDM schwarz
Dämmkern  Hi Dämmkern

Anpressprofil und passende Deckleisten, vertikal durchgehend, horizontal gestossen:
vertikal:  18 x 50mm, Länge ca 13lfm
  (Jansen Viss Basic; Artikel 407.861)
horizontal:  12 x 50mm, Länge ca 9lfm
  (Jansen Viss Basic; Artikel 407.860)

Dämmprofil am Sockelanschluss als Verbindung zur Bodenplatte und Ausgleich des Bodenaufbaus, Blechabdeckung separat.
z.B. Phonotherm: 2St; BxH ca 40x70mm; Länge ca 1,53lfm
Oberfläche:  alle Teile sind einheitlich verzinkt  und pulverbeschichtet zu liefern
Farbton:  wie vorher

Richtfabrikat: Jansen Viss Basic (Fassade)

angebotenes Produkt: '....................'
Menge: 1,000 psch

**33.3.1.6 Fassadenanschluss seitlich und oben**
Hochdämmende Paneele als Fassadenabschluss zwischen Glasfassade und Bestandsmauerwerk.
Hochdämmendes Sandwichelement mit einem Kern aus Steinwolle verdichtet (100 kg/m³, µm=0,040 W/mK bei 10°C) und einer Hülle aus Stahlblech 1mm.

Tiefe:  bis 34cm
Breite: ca 6cm, im Dachbereich 6-8cm geneigt
  Die Stirnseite ist teil der Fassadenansicht,  Blech-Kantung an der Ecke erforderlich.
  Der Anschluss des Paneels an die Pfosten  erfolgt seitlich.

Abrechnung nach lfm Fassadenabschluss, hier:
Seitenteile  2 St; L= 2,97lfm
Dach  1 St; L= 4,07lfm

Inklusive aller erforderlichen Befestigungsmittel an der Stahlkonstruktion. Inklusive herstellen eines fachgerechten Anschlusses Wind- , Regen- und Dampfdicht mit geeigneten Systemanschlussfolien und Fugendichtbändern.
Die Außenseiten der Paneele sind Sichtflächen, im Anschluss an die Bestandsfassade dürfen keine Dichtbänder o.ä. überstehen oder sichtbar verbleiben!
Anschluss an:

1.  die Bestandsfassade Mauerwerk mit U-Profil als  Anschlusspunkt für die Seitenpaneele
- ca 10,20lfm
2.  die Glasfassade, Eckausbildung Seitenpaneel
- ca 10,20lfm
3.  Paneele untereinander, Eckausbildung an Decke/  Seitenpaneel und Boden/ Seitenpaneel
- ca 1,60lfm

Oberfläche: alle Teile sind einheitlich verzinkt  und pulverbeschichtet zu liefern
Farbton:  wie vorher
Menge: 11,000 lfdm

*Hinweis: Türelement mit Fluchttürsteuerung und EMA*
Tür mit ergänzendem technischem Zubehör, für Fluchttüren, und EMA Überwachung.

Für die Produkte ist als Richtfabrikat GEZE vorgesehen.
Bei einer alternativen Produktwahl ist in Abstimmung mit dem Gewerk ELT zu gewährleisten, dass das Produkt mit den weiteren erforderlichen Komponenten (ELT)  kompatibel ist.

Fluchttür mit Anforderungen als 2. Rettungsweg:
- min 90cm Lichter Durchgang
- Fluchttürsteuerung mit Fluchttüröffner, Türterminal mit Schlüsselschalter in freistehender Stele (bauseits), akusischer Alarmgeber bei Nutzung, siehe auch Elektroplanung ROE APL Prinzipsschema Türanlage_250825 GÄTH
- Obentürschließer auf der Bandgegenseite, kein Zugang von aussen
- Schallschutz keine Anforderung
- Wärmeschutz, U Wert: 1,1 W/m²K
- Sonnenschutz keine Anforderung, durch Dach verschattet und Nordseite
- Profiltiefe 60mm
- Rahmenprofilbreite  45mm
- Türprofilbreite 67,5mm
- Richtfabrikat Janisol

 Sicherheit / Schnittstelle EMA:
- Mediatorschloss
- Magnet & Reedkontakt
- Einbruchschutz  RC2

**33.3.1.7 Türelement**
Türelement liefern und einbauen. Montage an die Pfosten der Festverlasung (L-Profil 50x100mm) und Stahlblech Boden & Decke. Am Bodenanschluss ist eine Profilverbreiterung vorzusehen für den Ausgleich Bodeneinstand. Inklusive Schwelle, Aluprofil für Anschlagdichtung, barrierearm.

Rohbaumaß Tür ab OKFFB  BxH 0,99x 2,10m
Bodeneinstand bis OKFFB ca 12cm

Profil Bautiefe  60 mm
Rahmen-Profilbreite  45mm
Tür-Profilbreite  67,5mm
Profilverbereiterung Boden 120mm
Türschwelle barrierearm  Alu mit Anschlagdichtung  5mm

2 Schieben-Isolierverglasung (2xVSG):
Einbruchschutz:  RC2
Glas 2x VSG:  6.1 / 12 / 6.1
Steg:  schwarz
U Wert:  1,1 W/m²K
Schloss für EMA in separater Position
Drücker in separater Position

Inklusive erforderlicher Rollenbänder für nach aussen öffnende Türen, Anzahl passend zur Türlast zu ermitteln.
Inklusive aller Befestigungsmittel und Komponenten die für die Anforderungen im Hinweistext erfoderlich sind, soweit nicht gesondert beschrieben!

Oberfläche:  alle Teile sind einheitlich verzinkt  und pulverbeschichtet zu liefern
Farbton:  wie vorher

Richtfabrikat:  Janisol (Tür)

angebotenes Produkt: '....................'

Skizze Jansen Viss Basic Lieferprogramm  S.24-41, Janisol Tür, hier mit Rechteckprofil statt L-Profil dargestellt.
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Menge: 1,000 St

**33.3.1.8 Fluchttürverriegelung**
Liefern und Einbauen einer Flurchttürverriegelung:

Fluchttürverriegelung FTV 320
Elektrische Verriegelung für Türen im Verlauf von Flucht- und Rettungswegen nach dem Ruhestromprinzip. Gewährleistet eine sichere und sofortige Entriegelung der Tür, auch bei hoher Fallenvorlast.
Mit integriertem Rückmeldekontakt zur Überwachung des Tür- und des Verriegelungszustands sowie Sabotageüberwachung.
Hohe Druckfestigkeit gegen Aufbruchversuche.
Universal einsetzbar: DIN rechts / links, waagrecht / senkrecht, Türblatt / Rahmen.
Stulp an Verriegelungselement vormontiert, Schließblech als Gegenstück separat bestellbar.

Betriebsspannung: 24 V DC,
Stromaufnahme: 100 mA im verriegelten Zustand
Stromaufnahme: 240 mA kurzzeitig bei Verriegelung
Betriebstemperatur: -20 / +60 °C
Eignungsnachweis: EltVTR
Aufbruchfestigkeit: mind. 5.000 N
Fallenvorlast: mind. 3.000 N
Spaltmaß: 5 mm ± 2 mm

Schließblech Fluchttürverriegelung FTV 320
Als Gegenstück zur Fluchttürverriegelung, aus korrosionsbeständigem Edelstahl.

Richtfabrikat:  FTV 320, GEZE oder gleichwertig  Abstimmung ELT erforderlich!

angebotenes Produkt: '....................'
Menge: 1,000 St

**33.3.1.9 Fluchttürsteuerung**
Liefern und Einbau einer Türzentrale zur Sicherung einer Tür im Verlauf von Flucht- und Rettungswegen mit elektrischer Verriegelung gemäß EltVTR bzw. EN 13637. Geeignet zum Anschluss an Drehtürantriebe, Motorschlösser, Brandmeldeanlagen, Einbruchmeldeanlagen sowie zur Weiterleitung von Meldungen an die Gebäudeleittechnik.
Ausführung in Edelstahl V2A. Für den Einbau in einer Stehle (bauseits Gewerk Elektro). Inklusive Verkabelung Türelement zur Stehle im Bodenaufbau des Fassadenelements.

Türzentrale mit beleuchtetem Fluchtwegsschild, beleuchteter Nottaste, Schlüsseltaster und Netzteil, passend zur Verriegelung im Türelement siehe Vorposition.

Richtfabrikat:  GEZE TZ 320 Edelstahl

angebotenes Produkt: '....................'
Menge: 1,000 St

**33.3.1.10 Magnetkontakt / Reedkontakt,verkabelt**
Liefern und Einbau eines Magnet- / Reedkontakt zur Öffnungsüberwachung für die EMA.
Nach Einbau ist eine Prüfung der elektronischen Schaltfunktion erforderlich. Die Herstellervorgaben zur Montage und verwendetem Material sind zu beachten.

Sabotage geschützter Rundreedkontakt zur
Öffnungsüberwachung von Fenstern und
Türen. Kontakt und Magnet werden stirnseitig
zueinander im Rahmen und Flügel
eingebaut.

VdS:G109046, Kl. C,  EN 50131-2-6, Grad 3
Technische Daten:
Schaltabstand :  17 mm, ± 4 mm
Zul. Betriebsspannung :  max. 40 V DC
Schaltstrom :  max. 500 mA
Kontaktbelastbarkeit :  max. 6 W oder 6 VA
Übergangswiderstand :  max. 0,15 ?
Durchschlagspannung :  > 250 V
Anschlusskabel :  LIYY 4 x 0,14 mm² Cu verzinnt; LSA-Schneidklemmtechnik geeignet

Maße Kontakt :  D 8 x 31 mm
Maße Kabel : D 3,2 mm
Leitungslänge :  6 m
Magnet :  D 6 x 30 mm AlNiCo 5, axial polarisiert
  in D 8 x 35 mm Kunststoffhülse
Farbe :  weiß
Schutzart :  VDS-Umweltklasse III, IP 67,
  EN-Umweltklasse IIIA

Richtfabriakt:  Honeywell Security, (030285)
  Typ: Rundreedkont. Z, m.  Standardflansch m.Magnet,
  oder gleichwertig

angebotenes Produkt: '....................'
Menge: 1,000 St

**33.3.1.11 selbstverriegelndes Motorschloss, Panikfunktion**
Liefern und Einbau eines selbstverriegelnden Schlosses mit Panikfunktion für Fluchttüren die dauerhaft abgeschlossen sind, als Motorschloss.
Funktion: Entriegelung über elektrischen Lineratüröffner im Zargenprofil (verkabelt) und passendem Schlosskasten für PZ im Türprofil.

Automatische Verriegelung: hoher Einbruchschutz
Freier Fluchtweg: Panikfunktion von innen
Bedienkomfort: dezentrale Öffnungsstelle via Taster
VdS-Zulassung (Einfachverriegelung)
Zulassung nach DIN EN 179/1125

Zulassung als Verschlussüberwachung (Riegelschaltkontakt)
VdS Klasse C, G109032
Zulassung als mechanische Verriegelung
VdS Klasse A, M109314
Zulassung als elektromechanisches Stellglied für Zutrittskontrollanlagen VdS Klasse C, Z109001

Richtfabrikat: Assa Abloy, Schlossystem - Mediator,  oder gleichwertig

angebotenes Produkt: '....................'
Menge: 1,000 St

**33.3.1.12 Drückergarnitur**
Drückerpaar liefern und einbauen, geeignet für Türen in Rettungswegen, Ausbildung nach DIN EN 179

Richtfabrikat:  FSB 1053 bronze

angebotenes Produkt: '....................'
Menge: 1,000 St

**33.3.1.13 Obentürschließer**
Liefern und Einbau eines Obentürschließers mit mechanischer Feststellung, nach EN 1154, mit Gleitschiene BG, Feststellwinkel stufenlos ab ca. 80° auf exakten Punkt einstellbar von vorn einstellbare Schließkraft, Schließgeschwindigkeit, Öffnungsdämpfung und Endschlag, mit optischer Größenanzeige, für barrierefreie Türen nach DIN 18040.
Türblattmontage auf Bandgegenseite, passend zum gewählten Türprofil.

Flügelbreite  bis 1,00m
Flügelhöhe  bis 2,10m
Farbton:  schwarz

Richtfabrikat :  GEZE TS 5000, oder gleichwertig

angebotenes Produkt: '....................'
Menge: 1,000 St

**33.3.1.14 Glasmarkierung**
Glasmarkierung, transluzente selbstklebende Folie, individuelles Muster / Logo nach Vorgabe AN, blasenfrei auf Verglasung applizieren.
Abmessungen:  bis 30x30 cm
Menge: 1,000 St

**33.3.1.15 Inbetriebnahme / Abnahme**
Inbetriebnahme der gesamten Anlage mit allen gewählten Komponenten durch Werksmonteure bzw. Servicepartner incl. Übergabe der kompletten Dokumentation / Unterlagen und der vorherig abzurufenden Bereitstellung des GEZE Kabelplans für die bauseitige Elektrofirma.

Technische Hinweise:
Elektroverkabelung erfolgt bauseits durch Elektrofirma nach GEZE-Kabelplan.
Menge: 1,000 St

*Hinweis: Abdeckungen & Bleche*

**33.3.1.16 Trittblech**
Stahlwinkel als Trittblech 1 fach gekantet am Austritt Tür
zur Abdeckung der Fuge zur Stufe und Überdeckung des Blechabschlusses Blende liefern und montieren am Sockelprofil:

Stahlwinkel:  L 8x3cm, 3mm
Oberfläche / Farbton:  wie zuvor
Menge: 1,000 lfdm

**33.3.1.17 Blechabdeckung Sockel**
Blechabdeckung als seitlicher Abschluss im Sockelbereich zwischen historischer Aussenwand und neuem Treppenpodest liefern und einbauen, zur Abdeckung der Konsolen.

Inklusive aller erforderlichen Haltewinkel und Befestigungsmittel.

Abwicklung  ca 15cm, 1-fach gekantet
  Stahlblech 0,7mm
Oberfläche / Farbton:  wie zuvor
Menge: 1,000 lfdm

**33.3.1.18 Blechabdeckung Dach**
Blechabdeckung über Dachpaneel liefern und einbauen. Inklusive aller erforderlichen Haltewinkel und Befestigungsmittel:

Abwicklung  ca 45cm, 3-fach gekantet
  Stahlblech 0,7mm
Überstand :  max 30mm
Ansichtsbreite:  ca 30mm
Oberfläche / Farbton:  wie zuvor
Menge: 5,000 lfdm

**33.3.1.19 Blechabdeckung Dach, Randabschluss**
geschlossenen Randabschluss an den Seiten für zuvorgenannte Blechabdeckung über Dachpaneel herstellen und montieren; Überstand ca 3cm.
Inklusive herstellen der Eckausbildungen zur Vorposition.

Oberfläche / Farbton:  wie zuvor
Menge: 2,000 St

*Hinweis: Boden*
Der Bodenaufbau des Fensterelements am Anschluss zum historischen Gebäude ist gedämmt, abgedichtet und begehbar herzustellen.
Der hierfür erforderliche Bodenbelag auf der Stahllkonstruktion wird in den Folgepositionen beschrieben.
Schichtaufbau: von unten nach oben

Der Bereich an den Festverglasungen wird mit farblich endbeschichtetem Stahlblech als fertige Oberfläche belegt.
Der Bereich Durchgang wird bauseits mit einem Antikrost in einer Wanne belegt, hier ist der Untergrund entsprechend vorzubereiten.

Der Einbau des Bodens erfolgt für einen vereinfachen Montageablauf vor Einbau der Verglasung.

Die zu bearbeitende Menge ist eine Kleinfäche = ca 1,25m2 (0,3m x4,05m) Zuschnitte an den Profilen sowie die erschwerte Einbausituation (30cm Breite) ist in die Folgepositionen mit einzukalkulieren und wird nicht gesondert vergütet.

Abrechnung in 30cm breiten Fugenstreifen x die in den Folgepositionen angegebene Menge in lfm.

**33.3.1.20 Abdichtung**
Liefern und einbauen einer wasserdichten Trennlage auf neuem Stahlboden. Inklusive Aufkantung an Stahlprofil und Mauerwerkswand ca 10cm.

Material:  Flüssigkunsttoff
Menge: 2,000 m²

**33.3.1.21 Dämmung**
Liefern und einbauen einer 50mm starken PUR Dämmung auf neuem Stahlboden.

Die Mengen sind Kleinfächen, Zuschnitte an den Profilen sind einzukalkulieren. Abrechnung in 30cm breiten Fugenstreifen x die angegebene Menge in lfm.
Menge: 5,000 lfdm

**33.3.1.22 Dampfdichter Anschluss**
Liefern und einbauen einer dampfdichten Trennlage auf zuvor genannter PUR-Dämmung .
Aufkantung an Stahlprofil und Mauerwerkswand ca 10cm.

Material:  Dampfbremsbahn feuchtevariabel
  sd=0,3-25 m
Menge: 2,000 m²

**33.3.1.23 Unterboden Trockenestrichstreifen**
Liefern und einbauen eines 40mm dicken Trockenestrichstreifens aus Zementgebundenen Faserplatten in 2 Lagen übereinander aufzubringen um die Höhe entsprechend aufzufüttern.

Material:  zementgebundene Verlegeplatte
  2* d=20mm

Die Mengen sind Kleinfächen, Zuschnitte an den Profilen sind einzukalkulieren. Abrechnung in 30cm breiten Fugenstreifen x die angegebene Menge in lfm.
Menge: 5,000 lfdm

**33.3.1.24 Stahlplatte Bodenbelag an der Festverglasung**
Liefern und einbauen einer 5mm Stahlblechabdeckung, pulverbeschichtet als Bodenbelag im Bereich der Festverglasung.
Inklusive aller Einpassungsarbeiten wie Ausklinkungen und Zuschnitte an Stahlprofilen (Pfosten), Aufmaß erforderlich.
Verlegung mit geeigneten Klebern auf Zementbauplatte der Vorposition. Abschluss ist jeweils das Pfostenprofil der Festverglasung.
Abmessung Bodenplatte:
Breite:  ca 30cm
Länge: ca 148cm
Stärke: 5mm

Oberfläche / Farbton:  wie zuvor
Menge: 2,000 St

##### Titel 33.3.2 Fensterelement Atrium

*Hinweis: Fensterelement Atrium*
Detail TH402

*Hinweis: Verglasung Atrium / Arkadenhalle*
Zwischen Atrium und Arkadenhalle gibt es eine Öffnung mit 2 hochwertigen Schmucksäulen aus Naturstein.
Da der Innenbereich zukünftig klimatisiert wird, soll die Öffnung wieder geschlossen werden. Das Fenster wird innenseitig angebracht, die bestehende Verglasung wird erneuert.

Die Wiederherstellung der raumseitigen Leibungsbekleidung erfolgt durch das Gewerk Tischler.

Bild: Ansicht von aussen (Arkadenhalle)
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
**33.3.2.1 Werkplanung Stahl-Glas-Fenster**
Herstellen einer Werk- und Montageplanung nach örtlichem Aufmaß mit entsprechender Planung der Anschlusspunkte und vorab erforderlicher Bohrlochplanung. Anfertigung von Zeichnungen im Maßstab 1:20 bis 1:5 (Detailanschlüsse).

Für ein Stahl-Glas Fensterelement, Isolierverglasung, bestehend aus 3 St festverglasten Fensterflächen.
Innneseitig ist eine Fensterbank aus Stahl zu ergänzen, außenseitig sind Anschlussfugen zum Bauwerk mit Stahlabdeckungen zu verschließen.

Maß:  BxH = ca. 2,9 m x 2,2 m

Bereich:  TH Atrium, Detail TH402
Menge: 1,000 St

**33.3.2.2 Stahlfenster Atrium, Rückbau**
Vorhandenes Stahlfenster einschl. Einfachverglasung ausbauen. Inklusive entsorgen des anfallenden Materialserfolgen

Der Ausbau muss vorsichtig und Substanzschonend erfolgen!

Fenster:  B x H= 2,91m x 2,23m
Rahmenprofil  ca 4x4cm, Dicke 5mm
Menge: 1,000 St

**33.3.2.3 Stahlfenster Atrium**
Stahlrahmenfenster mit Isolierverglasung gemäß Detail TH402 Fenster Atrium liefern und einbauen. Festverglasung mit Rahmen ohne thermische Anforderung. Aufteilung in 3 festverglaste Felder, nach Achsmaß der Bestandspfeiler. Befestigung im Bestandsmauerwerk, Anschluss mit umlaufendem schwarzen Fugendichtband. Lage des Fensters auf der Innenseite (Atrium). Die Verglasung erfolgt ebenfalls auf der Innenseite. Als Einbringöffnung steht die benachbarte Tür zur Verfügung (BxH ca 90x201cm).
Inklusive erstellen eines Werkplanes, örtliches Aufmaß zwingend erforderlich.
Inklusive einer Unterfütterung bis 20mm am unteren Profilrahmen, Oberkante Rahmen/ Glashalteleiste soll der Oberkante Fensterbank aussen entsprechen!

Rohbauöffnung:  BxH = 2,91m x 2,23m
Einbruchschutz:  in Anlehnung an RC2

3 Fensterfelder festverglast,
2 Schieben-Isolierverglasung (2xVSG):
Glas 2x VSG:  6.1 / 12 / 6.1
Steg:  schwarz
U Wert:  1,1 W/m²K
Achsmaß Feld 1 & 3  2x BxH = 0,7m x 2,23m
Achsmaß Feld 2  1x BxH = 1,51m x 2,23m

Profilsystem ungedämmt, Stahl:
Profiltiefe:  50mm
Profil Rahmen ‰:  60mm (innen 40mm)
  01.564Z Jansen Art`System
Profil Pfosten T:  50mm (innen 10mm)
  02.531Z Jansen Art`System
Glashalteleiste:  mit umlaufender Schattenfuge
  406.903 Jansen Art`System
Oberfläche:  alle Teile sind einheitlich verzinkt  und pulverbeschichtet zu liefern
Farbton:  NSC S7500-N, Anthrazit,
  Bemusterung erforderlich!

Richtfabrikat  Jansen Art`System,
  oder gleichwertig

angebotenes Produkt '....................'

Bereich:  TH Atrium, Detail TH402
Menge: 1,000 St

**33.3.2.4 Fensterbank innen**
Stahlwinkel als Fensterbank liefern und einbauen.
Der Untergrund ist glatt verputz und lackiert.
Ein Ausgleich ist nicht erforderlich.
Stahlwinkle verdeckt die Aushöhung am unteren Fensteranschluss.
Inklusive Befestigung mit Schrauben am Fensterprofil mit farblich passend beschichteten Senkschrauben.
Vor einbringen der Fensterbank muss durch Gewerk Tischler eine Zierleibung (Holz) ergänzt werden, ein Mehraufwand für zeitlich getrennten Einbau (Fenster / Fensterbank) ist mit einzukalkulieren.

Stahlwinkel:  L -Profil, 60x70mm, Dicke 3mm
Länge:  ca 2,85m
Überstand:  vor Putzkante ca 10mm
Oberfläche:  Profil, verzinkt und pulverbeschichtet
Farbton:  wie Fenster der Vorposition
Menge: 1,000 St

**33.3.2.5 Fuge schließen**
Fuge zwischen Fensterprofil und Bestandsmauerwerk am unteren Rahmen schließen. Fuge liegt im nicht bewitterten  Aussenbereich, wäre nicht zu reinigen falls z.B. Laub sich dort sammelt und soll daher geschlossen werden.
Liefern, einpassen und montieren mit geeigneten, nicht sichtbaren Befestigungsmitteln nach Wahl des AN.

Füllholz ca  BxH = ca 2x8cm
Metallleiste  20x20mm, Oberfläche und Farbe wie  Fensterprofile
Menge: 3,000 lfdm

##### Titel 33.3.3 Innentür Remise

*Hinweis: Merkmale Stahlrahmenprofile*
Innenliegende Flurtür aus Glas mit geringen Profilbreiten, aus hygienischen Gründen zur Abtrennung WC und Cateringbereich erforderlich.

Konstruktionsmerkmale:
Wärmegedämmtes Stahlsystem vgl. Janisol Arte 2.0. Bestehend aus zwei kaltgewalzten Stahl-Halbschalen und einem durchgehenden, glasfaserverstärkten Isolator. Der Nachweis betreffend Schubverbund gemäss EN 14024 ist zu erbringen. Das Türsystem für Rekonstruktionen von Verglasungen im Bestand mit innerem und äusserem  Flügelversatz von 5 mm und filigranen Ansichtsbreiten.
Alle Eck- und T-Verbindungen sind durch Schweissung kraftschlüssig verbunden. Die sichtbaren Schweissstellen sind sauber zu verschleifen.
Die Körperbreite der Profile (ohne Anschläge) beträgt  25mm
Innen aufschlagende Türflügel mit innerer Anschlagdichtung. Ausführung im Schwellenbereich mit einer Dichtung.
Es dürfen nur geprüfte, zum System gehörende, Beschläge eingesetzt werden. Dies ist für die Erfüllung der CE-Kennzeichnung verbindlich.
Der Einbau der Füllelemente erfolgt beidseitig mit Distanzbändern und dauerelastischer Dichtmasse oder mit EPDM Dichtungen.
Die Vorschriften der Glashersteller müssen beachtet werden.

Verbreiterte Sockel- oder Riegelausbildungen sind durch Profilkombinationen in Verbindung mit flächenbündig eingeschweißten Blecheinlagen und füllen der Hohlräume mit passender Isolation auszuführen.

Der Einsatz der Füllelemente in die Konstruktion wird mit einseitiger Glasleiste durchgeführt.

Das Türelement liegt im Innenraum, d.h. keine Anforderung an Schallschutz, Wärmeschutz, Sonnenschutz, Schlagregendichtheit und Einbruchssicherheit.

Profilbautiefen:
Blendrahmen, Pfosten, Riegel 60 mm
Flügelrahmen: 60 mm

Profilansichtsbreiten:
Festverglasung: 25mm
Flügelrahmen: 75mm

Bereich:  Remise T_EG.073-1, Flur/Flur, Automatik
  Detail TH 504 Remise
Richtfabrikat: JANSEN Janisol Arte 2.0

**33.3.3.1 Werkplanung Stahl-Glas-Innentür Remise, Automatik**
Herstellen einer Werk- und Montageplanung nach örtlichem Aufmaß mit entsprechender Planung der Anschlusspunkte und vorab erforderlicher Bohrlochplanung. Inklusive Funktionsbeschreibungen der Komponenten. Zur vorherigen Abstimmung mit den Nutzern sowie als Grundlage für Kabel- und Klemmenpläne durch das Gewerk ELT  bzw den Türantrieb-Hersteller.
Anfertigung von Zeichnungen im Maßstab 1:20 bis 1:5 (Detailanschlüsse).

Für ein Stahl-Glas Türelement, innenliegend ohne klimatische Anforderungen zur räumlichen Trennung aus hygienischen Gründen. Bestehend aus 2 St festverglasten Seitenfenstern und einer Tür mit Öffnungsautomatik und Taster, sowie der zur Montage erforderlichen Unterkonstruktion aus einem Stahlrahmen.
Im Sturz ist zur Leitungsführung eine Sturzverbreiterung und Blende aus Stahl zu ergänzen.

Maß:  B x H = ca. 1,735m x 2,425m

Bereich:  Remise T_EG.073-1, Flur/Flur, Automatik
  Siehe Detail TH 504 Innentür Flur Remise.
Menge: 1,000 St

**33.3.3.2 Türelement Flur Remise**
Türelement aus thermisch getrennten Stahlprofilen liefern und montieren. Element in 3 Felder unterteilt, bestehend aus:

Festverglasung li  490x 2425mm
Festverglasung re  345x 2425mm
Türelement 1-flg. Din re 900x 2425mm

Lichter Durchgang min 90cm (barrierefreiheit)
Türe  mit umlaufendem Flügelrahmen und einfacher Anschlagdichtung. System-Türschwellenprofil aus glasfaserverstärktem Kunststoff. Anschlussbleche, Leerrohre, Isolationsmaterial sowie Dichtbänder und Fugen sind in den Einheitspreis einzurechnen.

Beschläge:
3 Stk. JANSEN 3D Anschraubband
1 Stk. JANSEN Zwangsverriegelung
1 Stk. JANSEN Fallenriegel-Schloss mit Edelstahl-Stulp
1 Stk. JANSEN Edelstahl-Schliessblech

Türdrücker in separater Position
Schliesszylinder und Zylinderrosette werden bauseits geliefert und eingesetzt.

Glas Typ 1, Sicherheitsisolierverglasung
Glas 2xVSG:  6/ 16 / 6
Steg:  schwarz
U Wert:  1,1 W/m²K

Oberfläche:  pulverbeschichtet
  NCS-Farbton nach Bemusterung

Maß:  B x H = ca. 1,735m x 2,425m

Richtfabrikat:  System JANSEN Janisol Arte 2.0
  oder gleichwertig

angebotenes Produkt: '....................'

Bereich:  Remise T_EG.073-1, Flur/Flur, Automatik
Menge: 1,000 St

**33.3.3.3 Glasmarkierung**
Glasmarkierung, transluzente selbstklebende Folie, individuelles Muster / Logo nach Vorgabe AN, blasenfrei auf Verglasung applizieren.
Abmessungen:  bis 30x30 cm
Menge: 3,000 St

**33.3.3.4 Drückergarnitur**
Drückerpaar liefern und einbauen, geeignet für Türen in Rettungswegen, Ausbildung nach DIN EN 179
Rahmentürdrücker, verkröpft:

Richtfabrikat:  FSB 1053 bronze

angebotenes Produkt: '....................'
Menge: 1,000 St

**33.3.3.5 Unterkonstruktion Stahlrahmen**
*** Pauschalposition
Stahlrahmen liefern und einbauen als Unterkonstruktion und Anschlusspunkt für nachfolgende Stahl-Glastür.
Inklusive aller erforderlichen Befestigungsmittel in Beton, Holz und Mauerwerk.

Bestehend aus:
Stiele:  Rechteckprofil 60x60x4mm
  1. Stiel  H ca 3,17m
  2. Stiel  H ca 2,70m
Sturzträger:  Rechteckprofil 100x60x4mm
  Länge  L ca 1,96m

4 St Kopfplatten 150x150x4mm, aufgeschweißt, zur Montage der Profile seitlich am Mauerwerk, unten auf Betonsole und oben auf Holz-Dachtragwerk

1 St Stahlwinkel 100x100x60mm ; d=4mm zur Befestigung Stiel an Sturzträger.

Sturzträger verbleibt nach Fertigstellung sichtbar und ist nach Einbau gegen Beschädigungen und Verschmutzung zu schützen.

Material:  verzinkter Stahl, Beschichtung separat  beschrieben
Menge: 1,000 psch

**33.3.3.6 Verbreitertes Sturzelement**
*** Pauschalposition
Über dem Türsturz verlaufen haustechnische Installationen, die beidseitig verkleidet werden. Auf dem Sturzriegel der Tür-Unterkonstruktion ist eine Verbreiterung in Stahlbauweise für die Anbringung der bauseitgen Verkleidung herzustellen.
Inklusive aller erforderlichen Befestigungsmittel und Bohrungen auf der Unterkonstruktion Stahlrahmen.
Sichtbar verbleibende Schraubverbindungen mit Senkschrauben.

Sturzverbreiterung aus endbeschichtetem Stahlblech:
1 St Stahlplatte: horizontal 310mm x 5mm
  Länge ca 1755mm
  auf Rechteckrohr Sturz verschraubt
1 St T Profil:  125x105 x 5mm
  Länge ca 1755mm
  als Steg auf horizontalem Flachstahl  verschweißt auf Rechteckrohr Sturz  verschraubt

Anschlag Wandbekleidung & Blende:
8 St Laschen: 130x50x5mm
  als Montagehilfen für nachfolgend  beschriebene Blenden auf  horizontalem Flachstahl verschweißt
  je 4 St pro Wandseite
2 St Gurte:  1755x 20x5mm
  mit Laschen verschweißt als  Montagehilfe für bauseitige  Wandbekleidung
2 St Blende:  Stahlblech L 105x65x5mm
  Länge je ca 1755mm
  mit Laschen verschraubt

Sturzträger verbleibt nach Fertigstellung sichtbar und ist nach Einbau gegen Beschädigungen und Verschmutzung zu schützen.

Material:  verzinkter Stahl, Beschichtung separat  beschrieben
Menge: 1,000 psch

**33.3.3.7 Sockelpunkt im Bodenaufbau**
Liefern und einbauen eines tragenden und wärmedämmenden, wasserresistenten Trennkörpers im Bodenaufbau für die Montage des Stahl-Glas Elements
Oberkante Estrich = Oberkante Trennelement

Inklusive Ausklinkungen:
Im Estrich Bereich sind 2 Ausklinkungen ca20x20mm für den Heizleitungsübergang anzulegen.
Im Mittelfeld ist eine Durchführung für einen Elektrokanal auszuklinken ca 50mm hoch / 260mm breit.
Im Bereich Schacht mit Betondielen sind ca 20mm auszuklinken.

Material  z.B. Phonotherm
  B = 60mm
  L = ca 176cm
  H = ca 280mm

Bereich:  Remise T_EG.073-1, Flur/Flur, Automatik
Menge: 1,000 St

**33.3.3.8 Pulverbeschichtung**
*** Pauschalposition
Alle zuvor genannten Stahlelemente sind mit einer einheitlichen Pulverbeschichtung zu liefern:

Oberfläche:  pulverbeschichtet, matt
Farbton:  NCS nach Bemusterung
  Richfarbe schwarzgrau
Menge: 1,000 psch

**33.3.3.9 Zeitlich versetzter Einbau**
*** Pauschalposition
Kostenposition für zeitlich versetzte Lieferung und Einbau.

1. Unterkonstruktion und Bodeneinstand vor dem Gewerk Estrich, liefern und einbauen. GGf auch bereits die Lieferung des Rahmens ohne Verglasung.
In die Position ist auch der Schutz der eingebauten Elemente gegen Verschmutzung im weiteren Bauablauf mit einzukalkulieren.

2. Bauunterbrechung für Estricharbeiten und Trockenbau

3. Einbau der noch fehlenden Bauteile Stahl

4. Bauunterbrechung für Fliesenarbeiten & Holzbau

5. Einbau der Verglasungen sowie Inbetriebnahme der Steuerungselemente Antrieb
Menge: 1,000 psch

*Hinweis: Antrieb*

**33.3.3.10 Drehtür-Automatik**
Drehtür-Automatik liefern und einbauen:
Einflügelig, geräuscharmer elektromechanischer Drehtürantrieb für Innen- und Außentüren, 70 mm Bauhöhe,
mit Feststellvorrichtung nach DIN 18 263 Teil 4,
vorgerichtet für Anschluss an Auslösevorrichtung,
mit verstellbarer Federkraft EN Größe 4-6,
geprüft und zertifiziert nach DIN 18650 / EN 16005.
geeignet, um Türen leicht manuell zu öffnen (DIN 18040 optimiert).
mit Resettaster für die Wiederherstellung der Betriebsbereitschaft,
mit Montageplattensatz intelligente, digitale Steuerung (Kategorie 2 nach DIN EN 954-1 und Performance Level "d" nach DIN EN ISO 13849-1).

Ausführung:
( x ) zum Einsatz Anschlagtür
( x ) ziehend, Kopfmontage auf Bandseite mit Gleitschiene

Funktionen:
Betriebsarten: Daueroffen, Automatik, Ladenschluss, Nacht
"Ladenschluss" nur in Verbindung mit externem Programmschalter Low Energy-Betrieb (Niedrigenergieantrieb) einstellbar gemäß DIN 18650 / EN 16005, Servounterstützung einstellbar, um das manuelle Öffnen von Drehtüren zu erleichtern, Hinderniserkennung und Reversierung, Diagnosefunktion und Fehlerspeicher,
sämtliche Einstellungen über Display-Programmschalter möglich

Technische Merkmale:
Abmessungen: 70 x 120 mm (HxT),
Netzanschluss: 230 V AC, 50/60 Hz,
Türflügelbreite: max. 1400 mm,
Türgewicht: max. 230 kg
Türöffnungswinkel: ca. 110°,
Öffnungs- und Schließgeschwindigkeit einstellbar,
elektrischer Endschlag einstellbar,
Offenhaltezeit einstellbar von 0 bis 60 Sekunden,
bahngesteuertes Öffnen und Schließen

Anschlussmöglichkeiten:
getrennte Eingänge für innere und äußere Sensoren,
Not-Stopp-Schalter, Programmschalter, Motorschloss, bauseitigem Türöffner, Stromversorgung für externe Geräte: 24 V DC, 1000 mA

Leichtmetallabdeckhaube im Farbton:
( x ) der Tür

Richtfabrikat:  GEZE  Slimdrive EMD-F

angebotenes Produkt: '....................'

Bereich:  Remise T_EG.073-1, Flur/Flur, Automatik
Menge: 1,000 St

**33.3.3.11 Ansteuerung**
Flächentaster
Material: Edelstahl
Wippe:  1-fach
Größe: 80x80mm
individuelle Beschriftung mit Lasergravur
Lage in Trockenbauwand neben Tür.

Richtfabrikat: Fa Jung ES 2990
Menge: 2,000 St

**33.3.3.12 Montage und Inbetriebnahme**
*** Pauschalposition
Lieferung, komplette Montage und Inbetriebnahme der gesamten Anlage mit allen gewählten Komponenten durch
Werksmonteure bzw. Servicepartner incl. Übergabe der kompletten Dokumentation / Unterlagen und der vorherig abzurufenden Bereitstellung des Kabelplans für die bauseitige Elektrofirma.

Technische Hinweise:
Elektroverkabelung erfolgt bauseits durch Elektrofirma nach Kabelplan.
Menge: 1,000 psch

#### Titel 33.4 Leistungen zum Nachweis

**33.4.1 Stundensatz Fachwerker**
Arbeiten, welche nicht in den Positionen erfasst sind und gegen Nachweis zur Ausführung kommen:
Fachwerker

Ausführung nur nach Freigabe durch Bauüberwachung und Auftraggeber!
Menge: 5,000 h

**33.4.2 Stundensatz Helfer**
Arbeiten, welche nicht in den Positionen erfasst sind und gegen Nachweis zur Ausführung kommen:
Helfer

Ausführung nur nach Freigabe durch Bauüberwachung und Auftraggeber!
Menge: 5,000 h
